# Unidade exterior de ar condicionado, com recuperação de calor, para sistema VRF

- Propriedade do ficheiro: CYPE INGENIEROS, S.A.
- Formato: FIEBDC-3/2002
- Moeda: EUR
- Custos indirectos: 3.00 %
- IVA: 23.00 %

## I Instalações

### IB Sistemas de climatização

#### IBW Sistema VRF (Mitsubishi Heavy Industries)

**IBW355** Ud Unidade exterior de ar condicionado, com recuperação de calor, para sistema VRF.
Combinação de três unidades exteriores de ar condicionado, sistema ar-ar multi-split KXZR2 Smart com caudal variável de refrigerante e recuperação de calor, modelo FDC1200KXZRE2 "MITSUBISHI HEAVY INDUSTRIES", para gás R-410A, alimentação trifásica (400V/50Hz), formada por três unidades modelo FDC400KXZRE2, potência frigorífica 120 kW (temperatura de bolbo seco do ar exterior 35°C, temperatura de bolbo húmido de ar interior 19°C), SEER 6,78, EER 3,46, consumo eléctrico nominal em arrefecimento 34,68 kW, potência calorífica 120 kW (temperatura de bolbo húmido do ar exterior 6°C, temperatura de bolbo seco de ar interior 20°C), SCOP 4,39, COP 4,1, consumo eléctrico nominal em aquecimento 29,28 kW, dimensões 2052x4050x720 mm, peso 1116 kg, nível sonoro 66,8 dBA, nº máximo de unidades interiores ligáveis 80, intervalo de capacidade 50 - 160%.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42mhi346a | Ud | Combinação de três unidades exteriores de ar condicionado, sistema ar-ar multi-split KXZR2 Smart com caudal variável de refrigerante e recuperação de calor, modelo FDC1200KXZRE2 "MITSUBISHI HEAVY INDUSTRIES", para gás R-410A, alimentação trifásica (400V/50Hz), formada por três unidades modelo FDC400KXZRE2, potência frigorífica 120 kW (temperatura de bolbo seco do ar exterior 35°C, temperatura de bolbo húmido de ar interior 19°C), SEER 6,78, EER 3,46, consumo eléctrico nominal em arrefecimento 34,68 kW, potência calorífica 120 kW (temperatura de bolbo húmido do ar exterior 6°C, temperatura de bolbo seco de ar interior 20°C), SCOP 4,39, COP 4,1, consumo eléctrico nominal em aquecimento 29,28 kW, dimensões 2052x4050x720 mm, peso 1116 kg, nível sonoro 66,8 dBA, nº máximo de unidades interiores ligáveis 80, intervalo de capacidade 50 - 160%. (material) | 1.000 | 70094.00 | 70094.00 |
| mt42mhi538a | Ud | Kit de distribuição de linha frigorífica para gás R-410A, para combinação de três unidades exteriores com recuperação de calor, sistema ar-ar multi-split com caudal variável de refrigerante, modelo KIT-BM-DOS-3A-3R "MITSUBISHI HEAVY INDUSTRIES", formado por três juntas, uma para a linha de líquido, outra para a linha de descarga de gás e outra para a linha de sucção de gás. (material) | 1.000 | 497.00 | 497.00 |
| mo005 | h | Oficial de 1ª instalador de ar condicionado. (mão de obra) | 9.545 | 23.31 | 222.49 |
| mo104 | h | Ajudante de instalador de ar condicionado. (mão de obra) | 9.545 | 22.09 | 210.85 |
| % | % | Custos directos complementares | 2 % | 71024.34 | 1420.49 |
|  |  | Custos directos |  |  | 72444.83 |
