# Radiador

- Propriedade do ficheiro: CYPE INGENIEROS, S.A.
- Formato: FIEBDC-3/2002
- Moeda: EUR
- Custos indirectos: 3.00 %
- IVA: 23.00 %

## I Instalações

### IC Aquecimento, arrefecimento, climatização e A.Q.S.

#### ICE Emissores a água para aquecimento e arrefecimento

**ICE040** Ud Radiador.
Radiador de alumínio injectado, emissão calorífica 1407 kcal/h, segundo EN 442-1, para uma diferença média de temperatura de 50°C entre o radiador e o ambiente, composto de 6 elementos, de 1800 mm de altura, com frontal plano, em instalação de aquecimento central por água, com sistema bitubo. Inclusive válvula de seccionamento, detentor, purgador automático, tampões, reduções, juntas, ancoragens, suportes, racores de ligação à rede de distribuição e todos os acessórios necessários para o seu correcto funcionamento. Totalmente montado, ligado e testado.
Inclui: Marcação através de molde. Fixação em paramento com elementos de ancoragem. Localização e fixação das unidades. Montagem de acessórios. Ligação com a rede de abastecimento de água.
Critério de medição de projecto: Número de unidades previstas, segundo documentação gráfica de Projecto.
Critério de medição de obra: Medir-se-á o número de unidades realmente executadas segundo especificações de Projecto.

| Código | Un | Descrição | Rendimento | Preço | Importância |
|---|---|---|---|---|---|
| mt38emi010cm | Ud | Elemento para radiador de alumínio injectado em instalações de água quente até 6 bar e 110°C, de 1800 mm de altura, com frontal plano e emissão calorífica 234,5 kcal/h para uma diferença média de temperatura de 50°C entre o radiador e o ambiente, segundo EN 442-1. (material) | 6.000 | 54.65 | 327.90 |
| mt38emi011a | Ud | Kit para montagem de radiador de alumínio injectado, composto por tampões e reduções, pintados e zincados com rosca à direita ou à esquerda, juntas, suportes, purgador automático, spray de tinta para retoques e outros acessórios necessários. (material) | 1.000 | 13.75 | 13.75 |
| mt38emi012 | Ud | Kit para ligação de radiador de alumínio injectado à tubagem de distribuição, composto por válvula de seccionamento, detentor, ligações e outros acessórios necessários. (material) | 1.000 | 13.05 | 13.05 |
| mo004 | h | Oficial de 1ª instalador de aquecimento. (mão de obra) | 0.458 | 23.31 | 10.68 |
| mo103 | h | Ajudante de instalador de aquecimento. (mão de obra) | 0.458 | 22.09 | 10.12 |
| % | % | Custos directos complementares | 2 % | 375.50 | 7.51 |
|  |  | Custos directos |  |  | 383.01 |
