# Painel

- Propriedade do ficheiro: CYPE INGENIEROS, S.A.
- Formato: FIEBDC-3/2002
- Moeda: EUR
- Custos indirectos: 3.00 %
- IVA: 23.00 %

## I Instalações

### IC Aquecimento, arrefecimento, climatização e A.Q.S.

#### ICE Emissores a água para aquecimento e arrefecimento

**ICE045** Ud Painel.
Painel duplo com convector duplo, de chapa de aço, em instalações de água quente até 6 bar e 110°C, de 300x750x100 mm, emissão calorífica 630 kcal/h para uma diferença média de temperatura de 50°C entre o radiador e o ambiente, segundo EN 442-1, inclusive tampões, reduções e juntas, em instalação de aquecimento central por água, com sistema bitubo. Inclusive válvula de seccionamento termostática, detentor, purgador automático, ancoragens, suportes, racores de ligação à tubagem de distribuição e todos os acessórios necessários para o seu correcto funcionamento. Totalmente montado, ligado e testado.
Inclui: Marcação através de molde. Fixação em paramento com elementos de ancoragem. Localização e fixação das unidades. Montagem de acessórios. Ligação com a rede de abastecimento de água.
Critério de medição de projecto: Número de unidades previstas, segundo documentação gráfica de Projecto.
Critério de medição de obra: Medir-se-á o número de unidades realmente executadas segundo especificações de Projecto.

| Código | Un | Descrição | Rendimento | Preço | Importância |
|---|---|---|---|---|---|
| mt38emi300idd1 | Ud | Painel duplo com convector duplo, de chapa de aço, em instalações de água quente até 6 bar e 110°C, de 300x750x100 mm, emissão calorífica 630 kcal/h para uma diferença média de temperatura de 50°C entre o radiador e o ambiente, segundo EN 442-1, inclusive tampões, reduções e juntas. (material) | 1.000 | 70.00 | 70.00 |
| mt38emi301 | Ud | Kit para montagem de radiador de chapa de aço, composto por suportes, purgador automático, spray de tinta para retoques e outros acessórios necessários. (material) | 1.000 | 8.60 | 8.60 |
| mt38emi113 | Ud | Kit para ligação de radiador de chapa de aço à tubagem de distribuição, composto por válvula de seccionamento termostática, detentor, ligações e outros acessórios necessários. (material) | 1.000 | 25.80 | 25.80 |
| mo004 | h | Oficial de 1ª instalador de aquecimento. (mão de obra) | 0.458 | 23.31 | 10.68 |
| mo103 | h | Ajudante de instalador de aquecimento. (mão de obra) | 0.458 | 22.09 | 10.12 |
| % | % | Custos directos complementares | 2 % | 125.20 | 2.50 |
|  |  | Custos directos |  |  | 127.70 |
