# Colector para aquecimento e arrefecimento por tecto radiante

- Propriedade do ficheiro: CYPE INGENIEROS, S.A.
- Formato: FIEBDC-3/2002
- Moeda: EUR
- Custos indirectos: 3.00 %
- IVA: 23.00 %

## I Instalações

### IC Aquecimento, arrefecimento, climatização e A.Q.S.

#### ICE Emissores a água para aquecimento e arrefecimento

**ICE103** Ud Colector para aquecimento e arrefecimento por tecto radiante.
Colector pré-montado de poliamida reforçada, para 4 circuitos, composto de ligações principais de 1", derivações de 3/4", termómetros, purgadores manuais, válvula de enchimento, válvula de esvaziamento, caudalímetros, tampões terminais e suportes, purgadores automáticos de ar, válvulas de esfera em joelho para fecho do circuito do colector, racores fêmea de 20 mm x 3/4" eurocone. Totalmente montado, ligado e testado.
Inclui: Marcação da localização do colector. Colocação do colector. Ligação das tubagens ao colector. Ligação do colector à rede de distribuição interior ou à caldeira. Realização de ensaios.
Critério de medição de projecto: Número de unidades previstas, segundo documentação gráfica de Projecto.
Critério de medição de obra: Medir-se-á o número de unidades realmente executadas segundo especificações de Projecto.

| Código | Un | Descrição | Rendimento | Preço | Importância |
|---|---|---|---|---|---|
| mt37alu009c | Ud | Colector pré-montado de poliamida reforçada, para 4 circuitos, composto de ligações principais de 1", derivações de 3/4", termómetros, purgadores manuais, válvula de enchimento, válvula de esvaziamento, caudalímetros, tampões terminais e suportes. (material) | 1.000 | 401.32 | 401.32 |
| mt37alu005e | Ud | Racor fêmea de 20 mm x 3/4" eurocone. (material) | 8.000 | 10.55 | 84.40 |
| mt37alu084a | Ud | Purgador automático de ar. (material) | 2.000 | 29.20 | 58.40 |
| mt37alu083a | Ud | Válvula de esfera em joelho para fecho do circuito do colector de 1" de diâmetro. (material) | 2.000 | 73.20 | 146.40 |
| mo004 | h | Oficial de 1ª instalador de aquecimento. (mão de obra) | 1.600 | 23.31 | 37.30 |
| mo103 | h | Ajudante de instalador de aquecimento. (mão de obra) | 1.600 | 22.09 | 35.34 |
| % | % | Custos directos complementares | 2 % | 763.16 | 15.26 |
|  |  | Custos directos |  |  | 778.42 |
