# Sistema de aquecimento e arrefecimento por piso radiante, com camada de argamassa

- Propriedade do ficheiro: CYPE INGENIEROS, S.A.
- Formato: FIEBDC-3/2002
- Moeda: EUR
- Custos indirectos: 3.00 %
- IVA: 23.00 %

## I Instalações

### IC Aquecimento, arrefecimento, climatização e A.Q.S.

#### ICE Emissores a água para aquecimento e arrefecimento

**ICE106** m² Sistema de aquecimento e arrefecimento por piso radiante, com camada de argamassa.
Sistema de aquecimento por piso radiante, composto por filme de polietileno, banda de espuma de polietileno (PE), de 150x10 mm, painel isolante moldado, de pitons, plastificado, de poliestireno expandido (EPS), de 30 kg/m³ de densidade, de 1350x750 mm e 21 mm de espessura, tubo de polietileno reticulado (PE-Xa) com barreira de oxigénio e camada de protecção de polietileno (PE) modificado, de 16 mm de diâmetro exterior e 2 mm de espessura, e argamassa confeccionada em obra, com 300 kg/m³ de cimento, dosificação 1:5, de 50 mm de espessura, com aditivo super-plastificante para argamassa. Totalmente montado, ligado e testado.
Inclui: Preparação e limpeza da superfície de apoio. Marcação da instalação. Estendimento do filme de polietileno. Fixação do rodapé perimetral. Colocação dos painéis. Marcação do traçado da tubagem. Colocação e fixação das tubagens. Realização de ensaios.
Critério de medição de projecto: Superfície útil, medida segundo documentação gráfica de Projecto.
Critério de medição de obra: Medir-se-á a superfície realmente executada segundo especificações de Projecto.

| Código | Un | Descrição | Rendimento | Preço | Importância |
|---|---|---|---|---|---|
| mt17peu010a | m² | Filme de polietileno. (material) | 1.000 | 1.61 | 1.61 |
| mt17epu021a | m | Banda de espuma de polietileno (PE), de 150x10 mm, com fitas autoadesivas. (material) | 0.600 | 3.17 | 1.90 |
| mt17epu013a | m² | Painel isolante moldado, de pitons, plastificado, de poliestireno expandido (EPS), de 30 kg/m³ de densidade, de 1350x750 mm e 21 mm de espessura, espaçamento do tubo múltiplo de 7,5 cm. (material) | 1.000 | 13.62 | 13.62 |
| mt37tpu012a | m | Tubo de polietileno reticulado (PE-Xa) com barreira de oxigénio e camada de protecção de polietileno (PE) modificado, de 16 mm de diâmetro exterior e 2 mm de espessura, segundo NP EN ISO 15875-2. (material) | 13.333 | 2.96 | 39.47 |
| mt08aaa010a | m³ | Água. (material) | 0.008 | 1.50 | 0.01 |
| mt01arg005a | t | Areia de pedreira, para argamassa preparada em obra. (material) | 0.075 | 18.00 | 1.35 |
| mt08cem011a | kg | Cimento Portland CEM II/B-L 32,5 R, cor cinzento, em sacos, segundo NP EN 197-1. (material) | 15.000 | 0.10 | 1.50 |
| mt08adu010a | kg | Aditivo super-plastificante para argamassa. (material) | 0.100 | 13.26 | 1.33 |
| mq06hor010 | h | Betoneira eléctrica com uma capacidade de amassadura de 160 l. (equipamento) | 0.030 | 3.45 | 0.10 |
| mo004 | h | Oficial de 1ª instalador de aquecimento. (mão de obra) | 0.670 | 23.31 | 15.62 |
| mo103 | h | Ajudante de instalador de aquecimento. (mão de obra) | 0.670 | 22.09 | 14.80 |
| mo031 | h | Oficial de 1ª aplicador de argamassa autonivelante. (mão de obra) | 0.100 | 22.68 | 2.27 |
| mo069 | h | Ajudante de aplicador de argamassa autonivelante. (mão de obra) | 0.100 | 22.13 | 2.21 |
| % | % | Custos directos complementares | 2 % | 95.79 | 1.92 |
|  |  | Custos directos |  |  | 97.71 |
