# Sistema de aquecimento e arrefecimento por piso radiante, com camada de argamassa

- Propriedade do ficheiro: CYPE INGENIEROS, S.A.
- Formato: FIEBDC-3/2002
- Moeda: EUR
- Custos indirectos: 3.00 %
- IVA: 23.00 %

## I Instalações

### IC Aquecimento, arrefecimento, climatização e A.Q.S.

#### ICE Emissores a água para aquecimento e arrefecimento

**ICE106** m² Sistema de aquecimento e arrefecimento por piso radiante, com camada de argamassa.
Sistema de aquecimento por piso radiante, composto por filme de polietileno, painel porta-tubos isolante de poliestireno expandido (EPS), de 30 kg/m³ de densidade, de 1450x850 mm e 13 mm de espessura, tubo de polietileno reticulado (PE-Xa) com barreira de oxigénio e camada de protecção de polietileno (PE) modificado, de 16 mm de diâmetro exterior e 2 mm de espessura, e argamassa autonivelante, CT - C15 - F3 segundo EN 13813, de 50 mm de espessura. Totalmente montado, ligado e testado.
Inclui: Preparação e limpeza da superfície de apoio. Marcação da instalação. Estendimento do filme de polietileno. Colocação dos painéis. Marcação do traçado da tubagem. Colocação e fixação das tubagens. Derramamento e espalhamento da camada de argamassa autonivelante. Realização de ensaios.
Critério de medição de projecto: Superfície útil, medida segundo documentação gráfica de Projecto.
Critério de medição de obra: Medir-se-á a superfície realmente executada segundo especificações de Projecto.

| Código | Un | Descrição | Rendimento | Preço | Importância |
|---|---|---|---|---|---|
| mt17peu010a | m² | Filme de polietileno. (material) | 1.000 | 1.61 | 1.61 |
| mt17epu010a | m² | Painel porta-tubos isolante de poliestireno expandido (EPS), de 30 kg/m³ de densidade, de 1450x850 mm e 13 mm de espessura, espaçamento do tubo múltiplo de 5 cm, válido para tubo de 16 e 17 mm de diâmetro, com união entre painéis através de sobreposição para evitar pontes térmicas e infiltrações de argamassa. (material) | 1.000 | 19.09 | 19.09 |
| mt37tpu012a | m | Tubo de polietileno reticulado (PE-Xa) com barreira de oxigénio e camada de protecção de polietileno (PE) modificado, de 16 mm de diâmetro exterior e 2 mm de espessura, segundo NP EN ISO 15875-2. (material) | 5.000 | 2.96 | 14.80 |
| mt09mal010c | m³ | Argamassa autonivelante, CT - C15 - F3 segundo EN 13813, à base de cimento, para espessuras de 4 a 10 cm, usada em nivelação de pavimentos. (material) | 0.050 | 85.07 | 4.25 |
| mt08aaa010a | m³ | Água. (material) | 0.004 | 1.50 | 0.01 |
| mq06pym020 | h | Misturadora-bombeadora para argamassas autonivelantes. (equipamento) | 0.050 | 10.91 | 0.55 |
| mo004 | h | Oficial de 1ª instalador de aquecimento. (mão de obra) | 0.670 | 23.31 | 15.62 |
| mo103 | h | Ajudante de instalador de aquecimento. (mão de obra) | 0.670 | 22.09 | 14.80 |
| mo031 | h | Oficial de 1ª aplicador de argamassa autonivelante. (mão de obra) | 0.050 | 22.68 | 1.13 |
| mo069 | h | Ajudante de aplicador de argamassa autonivelante. (mão de obra) | 0.050 | 22.13 | 1.11 |
| % | % | Custos directos complementares | 2 % | 72.97 | 1.46 |
|  |  | Custos directos |  |  | 74.43 |
