# Sistema de aquecimento e arrefecimento por piso radiante, com camada de argamassa, "UPONOR"

- Propriedade do ficheiro: CYPE INGENIEROS, S.A.
- Formato: FIEBDC-3/2002
- Moeda: EUR
- Custos indirectos: 3.00 %
- IVA: 23.00 %

## I Instalações

### IC Aquecimento, arrefecimento, climatização e A.Q.S.

#### ICE Emissores a água para aquecimento e arrefecimento

**ICE107** m² Sistema de aquecimento e arrefecimento por piso radiante, com camada de argamassa, "UPONOR".
Sistema de aquecimento e arrefecimento por piso radiante "UPONOR IBERIA", composto por filme de polietileno, banda de espuma de polietileno (PE), de 150x10 mm, modelo Multi Auto-fixação, painel isolante de poliestireno expandido (EPS), com tiras de velcro para fixação dos tubos, com melhoria do isolamento sonoro a sons de condução aérea e de percussão, de 10000x1000 mm e 25 mm de espessura, proporcionando uma redução do nível global de pressão a sons de percussão de 26 dB, modelo Klett Auto-fixação Neorol G, tubo de polietileno reticulado (PE-Xa) com barreira de oxigénio (EVOH), de 16 mm de diâmetro exterior e 2 mm de espessura, com tiras exteriores de velcro em espiral para fixação a painel isolante, modelo Klett Auto-fixação Confort Pipe PLUS, e argamassa autonivelante, "UPONOR IBERIA", CT - C15 - F3 segundo EN 13813, de 50 mm de espessura. Totalmente montado, ligado e testado.
Inclui: Preparação e limpeza da superfície de apoio. Marcação da instalação. Estendimento do filme de polietileno. Fixação do rodapé perimetral. Colocação dos painéis. Marcação do traçado da tubagem. Colocação e fixação das tubagens. Derramamento e espalhamento da camada de argamassa autonivelante. Realização de ensaios.
Critério de medição de projecto: Superfície útil, medida segundo documentação gráfica de Projecto.
Critério de medição de obra: Medir-se-á a superfície realmente executada segundo especificações de Projecto.

| Código | Un | Descrição | Rendimento | Preço | Importância |
|---|---|---|---|---|---|
| mt17peu010d | m² | Filme de polietileno, modelo Multi "UPONOR IBERIA". (material) | 1.000 | 1.65 | 1.65 |
| mt17epu021d | m | Banda de espuma de polietileno (PE), de 150x10 mm, modelo Multi Auto-fixação "UPONOR IBERIA", com fitas autoadesivas. (material) | 0.600 | 3.25 | 1.95 |
| mt17epu016f | m² | Painel isolante de poliestireno expandido (EPS), com tiras de velcro para fixação dos tubos, com melhoria do isolamento sonoro a sons de condução aérea e de percussão, de 10000x1000 mm e 25 mm de espessura, proporcionando uma redução do nível global de pressão a sons de percussão de 26 dB, modelo Klett Auto-fixação Neorol G "UPONOR IBERIA", com propagação retardada da chama Euroclasse E, com quadrícula de tiras de velcro cada 5 cm para fixação do tubo, união por sobreposição adesiva, segundo EN 1264-4. (material) | 1.000 | 29.60 | 29.60 |
| mt37tpu015h | m | Tubo de polietileno reticulado (PE-Xa) com barreira de oxigénio (EVOH), de 16 mm de diâmetro exterior e 2 mm de espessura, com tiras exteriores de velcro em espiral para fixação a painel isolante, modelo Klett Auto-fixação Confort Pipe PLUS "UPONOR IBERIA", segundo NP EN ISO 15875-2. (material) | 10.000 | 3.55 | 35.50 |
| mt09mal010c | m³ | Argamassa autonivelante, CT - C15 - F3 segundo EN 13813, à base de cimento, para espessuras de 4 a 10 cm, usada em nivelação de pavimentos. (material) | 0.050 | 85.07 | 4.25 |
| mt08aaa010a | m³ | Água. (material) | 0.004 | 1.50 | 0.01 |
| mq06pym020 | h | Misturadora-bombeadora para argamassas autonivelantes. (equipamento) | 0.050 | 10.91 | 0.55 |
| mo004 | h | Oficial de 1ª instalador de aquecimento. (mão de obra) | 0.350 | 23.31 | 8.16 |
| mo103 | h | Ajudante de instalador de aquecimento. (mão de obra) | 0.350 | 22.09 | 7.73 |
| mo031 | h | Oficial de 1ª aplicador de argamassa autonivelante. (mão de obra) | 0.050 | 22.68 | 1.13 |
| mo069 | h | Ajudante de aplicador de argamassa autonivelante. (mão de obra) | 0.050 | 22.13 | 1.11 |
| % | % | Custos directos complementares | 2 % | 91.64 | 1.83 |
|  |  | Custos directos |  |  | 93.47 |
