# Sistema de aquecimento e arrefecimento por piso radiante, com camada de argamassa, "UPONOR"

- Propriedade do ficheiro: CYPE INGENIEROS, S.A.
- Formato: FIEBDC-3/2002
- Moeda: EUR
- Custos indirectos: 3.00 %
- IVA: 23.00 %

## I Instalações

### IC Aquecimento, arrefecimento, climatização e A.Q.S.

#### ICE Emissores a água para aquecimento e arrefecimento

**ICE107** m² Sistema de aquecimento e arrefecimento por piso radiante, com camada de argamassa, "UPONOR".
Sistema de aquecimento por piso radiante "UPONOR IBERIA", composto por, banda de espuma de polietileno (PE), de 150x10 mm, modelo Multi Auto-fixação, painel isolante de poliestireno expandido (EPS), com tiras de velcro para fixação dos tubos, com melhoria do isolamento sonoro a sons de condução aérea e de percussão, de 10000x1000 mm e 25 mm de espessura, proporcionando uma redução do nível global de pressão a sons de percussão de 26 dB, modelo Klett Auto-fixação Neorol G, tubo de polietileno reticulado (PE-Xa) com barreira de oxigénio (EVOH), de 16 mm de diâmetro exterior e 2 mm de espessura, com tiras exteriores de velcro em espiral para fixação a painel isolante, modelo Klett Auto-fixação Confort Pipe PLUS, e argamassa confeccionada em obra, com 300 kg/m³ de cimento, dosificação 1:5, de 50 mm de espessura, com aditivo super-plastificante para argamassa, modelo Multi. Totalmente montado, ligado e testado.
Inclui: Preparação e limpeza da superfície de apoio. Marcação da instalação. Fixação do rodapé perimetral. Colocação dos painéis. Marcação do traçado da tubagem. Colocação e fixação das tubagens. Realização de ensaios.
Critério de medição de projecto: Superfície útil, medida segundo documentação gráfica de Projecto.
Critério de medição de obra: Medir-se-á a superfície realmente executada segundo especificações de Projecto.

| Código | Un | Descrição | Rendimento | Preço | Importância |
|---|---|---|---|---|---|
| mt17epu021d | m | Banda de espuma de polietileno (PE), de 150x10 mm, modelo Multi Auto-fixação "UPONOR IBERIA", com fitas autoadesivas. (material) | 0.600 | 3.25 | 1.95 |
| mt17epu016f | m² | Painel isolante de poliestireno expandido (EPS), com tiras de velcro para fixação dos tubos, com melhoria do isolamento sonoro a sons de condução aérea e de percussão, de 10000x1000 mm e 25 mm de espessura, proporcionando uma redução do nível global de pressão a sons de percussão de 26 dB, modelo Klett Auto-fixação Neorol G "UPONOR IBERIA", com propagação retardada da chama Euroclasse E, com quadrícula de tiras de velcro cada 5 cm para fixação do tubo, união por sobreposição adesiva, segundo EN 1264-4. (material) | 1.000 | 29.60 | 29.60 |
| mt37tpu015h | m | Tubo de polietileno reticulado (PE-Xa) com barreira de oxigénio (EVOH), de 16 mm de diâmetro exterior e 2 mm de espessura, com tiras exteriores de velcro em espiral para fixação a painel isolante, modelo Klett Auto-fixação Confort Pipe PLUS "UPONOR IBERIA", segundo NP EN ISO 15875-2. (material) | 10.000 | 3.55 | 35.50 |
| mt08aaa010a | m³ | Água. (material) | 0.008 | 1.50 | 0.01 |
| mt01arg005a | t | Areia de pedreira, para argamassa preparada em obra. (material) | 0.075 | 18.00 | 1.35 |
| mt08cem011a | kg | Cimento Portland CEM II/B-L 32,5 R, cor cinzento, em sacos, segundo NP EN 197-1. (material) | 15.000 | 0.10 | 1.50 |
| mt08adu010d | kg | Aditivo super-plastificante para argamassa, modelo Multi "UPONOR IBERIA". (material) | 0.100 | 13.60 | 1.36 |
| mq06hor010 | h | Betoneira eléctrica com uma capacidade de amassadura de 160 l. (equipamento) | 0.030 | 3.45 | 0.10 |
| mo004 | h | Oficial de 1ª instalador de aquecimento. (mão de obra) | 0.350 | 23.31 | 8.16 |
| mo103 | h | Ajudante de instalador de aquecimento. (mão de obra) | 0.350 | 22.09 | 7.73 |
| mo031 | h | Oficial de 1ª aplicador de argamassa autonivelante. (mão de obra) | 0.100 | 22.68 | 2.27 |
| mo069 | h | Ajudante de aplicador de argamassa autonivelante. (mão de obra) | 0.100 | 22.13 | 2.21 |
| % | % | Custos directos complementares | 2 % | 91.74 | 1.83 |
|  |  | Custos directos |  |  | 93.57 |
