# Sistema de aquecimento e arrefecimento por piso radiante, com camada de argamassa, "FITTINGS ESTÁNDAR"

- Propriedade do ficheiro: CYPE INGENIEROS, S.A.
- Formato: FIEBDC-3/2002
- Moeda: EUR
- Custos indirectos: 3.00 %
- IVA: 23.00 %

## I Instalações

### IC Aquecimento, arrefecimento, climatização e A.Q.S.

#### ICE Emissores a água para aquecimento e arrefecimento

**ICE111** m² Sistema de aquecimento e arrefecimento por piso radiante, com camada de argamassa, "FITTINGS ESTÁNDAR".
Sistema de aquecimento por piso radiante "FITTINGS ESTÁNDAR", formado por, painel de pitons, de Neopor (grânulos de poliestireno expandido revestidos com grafite) de 23 kg/m³ de densidade, 1450x850 mm, 23 mm de espessura e 22 mm de altura de píton, com lâmina de pitons de poliestireno termoconformado de 600 µm de espessura, tubo de polietileno reticulado (PE-Xa) com barreira de oxigénio (EVOH), de 16 mm de diâmetro exterior e 1,8 mm de espessura, banda de poliestireno expandido de cor azul com fita adesiva, de 150x8 mm, com remate de estanquidade, malha de fibra de vidro e argamassa autonivelante, "FITTINGS ESTÁNDAR", CA - C20 - F4 segundo EN 13813, de 50 mm de espessura. Totalmente montado, ligado e testado.
Inclui: Preparação e limpeza da superfície de apoio. Marcação da instalação. Fixação do rodapé perimetral. Colocação dos painéis. Marcação do traçado da tubagem. Colocação e fixação das tubagens. Colocação da malha de fibra de vidro para o reforço da argamassa. Derramamento e espalhamento da camada de argamassa autonivelante. Realização de ensaios.
Critério de medição de projecto: Superfície útil, medida segundo documentação gráfica de Projecto.
Critério de medição de obra: Medir-se-á a superfície realmente executada segundo especificações de Projecto.

| Código | Un | Descrição | Rendimento | Preço | Importância |
|---|---|---|---|---|---|
| mt17epf021a | m | Banda de poliestireno expandido de cor azul com fita adesiva, de 150x8 mm, com remate de estanquidade, "FITTINGS ESTÁNDAR". (material) | 0.600 | 2.08 | 1.25 |
| mt17epf012a | m² | Painel de pitons, de Neopor (grânulos de poliestireno expandido revestidos com grafite) de 23 kg/m³ de densidade, 1450x850 mm, 23 mm de espessura e 22 mm de altura de píton, com lâmina de pitons de poliestireno termoconformado de 600 µm de espessura, "FITTINGS ESTÁNDAR", espaçamento do tubo múltiplo de 5 cm, com união entre painéis através de encaixe macho-fêmea. (material) | 1.000 | 32.12 | 32.12 |
| mt37tpf014a | m | Tubo de polietileno reticulado (PE-Xa) com barreira de oxigénio (EVOH), de 16 mm de diâmetro exterior e 1,8 mm de espessura, "FITTINGS ESTÁNDAR", segundo NP EN ISO 15875-2. (material) | 10.000 | 2.28 | 22.80 |
| mt17epf050a | m² | Malha de fibra de vidro, "FITTINGS ESTÁNDAR", de 40x40 mm, com tratamento anti-alcalino, para o reforço da argamassa, fornecida em rolos de 50 m de comprimento. (material) | 1.000 | 9.47 | 9.47 |
| mt09mal020a | m³ | Argamassa autonivelante, CA - C20 - F4 segundo EN 13813, à base de sulfato de cálcio, para espessuras de 2,5 a 7,0 cm, usada em nivelação de pavimentos. (material) | 0.050 | 259.96 | 13.00 |
| mt08aaa010a | m³ | Água. (material) | 0.004 | 1.50 | 0.01 |
| mq06pym020 | h | Misturadora-bombeadora para argamassas autonivelantes. (equipamento) | 0.050 | 10.91 | 0.55 |
| mo004 | h | Oficial de 1ª instalador de aquecimento. (mão de obra) | 0.670 | 23.31 | 15.62 |
| mo103 | h | Ajudante de instalador de aquecimento. (mão de obra) | 0.670 | 22.09 | 14.80 |
| mo031 | h | Oficial de 1ª aplicador de argamassa autonivelante. (mão de obra) | 0.050 | 22.68 | 1.13 |
| mo069 | h | Ajudante de aplicador de argamassa autonivelante. (mão de obra) | 0.050 | 22.13 | 1.11 |
| % | % | Custos directos complementares | 2 % | 111.86 | 2.24 |
|  |  | Custos directos |  |  | 114.10 |
