# Sistema de aquecimento e arrefecimento por piso radiante, com camada de argamassa, "FITTINGS ESTÁNDAR"

- Propriedade do ficheiro: CYPE INGENIEROS, S.A.
- Formato: FIEBDC-3/2002
- Moeda: EUR
- Custos indirectos: 3.00 %
- IVA: 23.00 %

## I Instalações

### IC Aquecimento, arrefecimento, climatização e A.Q.S.

#### ICE Emissores a água para aquecimento e arrefecimento

**ICE111** m² Sistema de aquecimento e arrefecimento por piso radiante, com camada de argamassa, "FITTINGS ESTÁNDAR".
Sistema de aquecimento por piso radiante "FITTINGS ESTÁNDAR", formado por, painel liso, de poliestireno expandido (EPS), de 17 kg/m³ de densidade, revestido com uma camada de polipropileno e velcro Klett na superfície, tubo de polietileno reticulado (PE-Xa) de 5 camadas com barreira de oxigénio (EVOH) e uma banda de velcro em espiral, de 16 mm de diâmetro exterior e 1,8 mm de espessura, Klett, banda de poliestireno expandido de cor azul com fita adesiva, de 150x8 mm, com remate de estanquidade, e argamassa confeccionada em obra, com 300 kg/m³ de cimento, dosificação 1:5, de 50 mm de espessura, com aditivo fluidificante para argamassa. Totalmente montado, ligado e testado.
Inclui: Preparação e limpeza da superfície de apoio. Marcação da instalação. Fixação do rodapé perimetral. Colocação dos painéis. Marcação do traçado da tubagem. Colocação e fixação das tubagens. Realização de ensaios.
Critério de medição de projecto: Superfície útil, medida segundo documentação gráfica de Projecto.
Critério de medição de obra: Medir-se-á a superfície realmente executada segundo especificações de Projecto.

| Código | Un | Descrição | Rendimento | Preço | Importância |
|---|---|---|---|---|---|
| mt17epf021a | m | Banda de poliestireno expandido de cor azul com fita adesiva, de 150x8 mm, com remate de estanquidade, "FITTINGS ESTÁNDAR". (material) | 0.600 | 2.08 | 1.25 |
| mt17epf035a | m² | Painel liso, de poliestireno expandido (EPS), de 17 kg/m³ de densidade, revestido com uma camada de polipropileno e velcro Klett na superfície, "FITTINGS ESTÁNDAR", mapanel_marc_cuadrrcado com uma quadrícula de 5 cm, união entre painéis através de sobreposição. (material) | 1.000 | 29.34 | 29.34 |
| mt37tpf013a | m | Tubo de polietileno reticulado (PE-Xa) de 5 camadas com barreira de oxigénio (EVOH) e uma banda de velcro em espiral, de 16 mm de diâmetro exterior e 1,8 mm de espessura, Klett "FITTINGS ESTÁNDAR", segundo NP EN ISO 15875-2. (material) | 10.000 | 3.38 | 33.80 |
| mt08aaa010a | m³ | Água. (material) | 0.008 | 1.50 | 0.01 |
| mt01arg005a | t | Areia de pedreira, para argamassa preparada em obra. (material) | 0.075 | 18.00 | 1.35 |
| mt08cem011a | kg | Cimento Portland CEM II/B-L 32,5 R, cor cinzento, em sacos, segundo NP EN 197-1. (material) | 15.000 | 0.10 | 1.50 |
| mt08adf010a | kg | Aditivo fluidificante para argamassa, "FITTINGS ESTÁNDAR". (material) | 0.100 | 6.08 | 0.61 |
| mq06hor010 | h | Betoneira eléctrica com uma capacidade de amassadura de 160 l. (equipamento) | 0.030 | 3.45 | 0.10 |
| mo004 | h | Oficial de 1ª instalador de aquecimento. (mão de obra) | 0.670 | 23.31 | 15.62 |
| mo103 | h | Ajudante de instalador de aquecimento. (mão de obra) | 0.670 | 22.09 | 14.80 |
| mo031 | h | Oficial de 1ª aplicador de argamassa autonivelante. (mão de obra) | 0.100 | 22.68 | 2.27 |
| mo069 | h | Ajudante de aplicador de argamassa autonivelante. (mão de obra) | 0.100 | 22.13 | 2.21 |
| % | % | Custos directos complementares | 2 % | 102.86 | 2.06 |
|  |  | Custos directos |  |  | 104.92 |
