# Sistema de aquecimento e arrefecimento por piso radiante, com camada de argamassa, "SAUNIER DUVAL"

- Propriedade do ficheiro: CYPE INGENIEROS, S.A.
- Formato: FIEBDC-3/2002
- Moeda: EUR
- Custos indirectos: 3.00 %
- IVA: 23.00 %

## I Instalações

### IC Aquecimento, arrefecimento, climatização e A.Q.S.

#### ICE Emissores a água para aquecimento e arrefecimento

**ICE114** m² Sistema de aquecimento e arrefecimento por piso radiante, com camada de argamassa, "SAUNIER DUVAL".
Sistema de aquecimento por piso radiante "SAUNIER DUVAL", formado por, banda de espuma de polietileno com rufo plástico, painel de pitons de poliestireno expandido com lâmina superficial termoconformada, de 10 mm de espessura, 32 mm de altura total, tubo de polietileno reticulado/barreira de oxigénio/polietileno reticulado (PE-Xa/EVOH/PE-Xa) de 16 mm de diâmetro exterior e 1,8 mm de espessura, com grampos especiais para fixação de tubagem e argamassa autonivelante, "SAUNIER DUVAL", CA - C20 - F4 segundo EN 13813, de 50 mm de espessura. Totalmente montado, ligado e testado.
Inclui: Preparação e limpeza da superfície de apoio. Marcação da instalação. Fixação do rodapé perimetral. Colocação dos painéis. Marcação do traçado da tubagem. Colocação e fixação das tubagens. Derramamento e espalhamento da camada de argamassa autonivelante. Realização de ensaios.
Critério de medição de projecto: Superfície útil, medida segundo documentação gráfica de Projecto.
Critério de medição de obra: Medir-se-á a superfície realmente executada segundo especificações de Projecto.

| Código | Un | Descrição | Rendimento | Preço | Importância |
|---|---|---|---|---|---|
| mt38srs120b | m | Banda de espuma de polietileno com rufo plástico, "SAUNIER DUVAL", de 180x7 mm. (material) | 0.600 | 1.12 | 0.67 |
| mt38srs106a | m² | Painel de pitons de poliestireno expandido com lâmina superficial termoconformada, de 10 mm de espessura, 32 mm de altura total, "SAUNIER DUVAL", de 1400x800 mm, espaçamento do tubo múltiplo de 5 cm, coeficiente de condutibilidade térmica 0,033 W/(m°C). (material) | 1.000 | 24.13 | 24.13 |
| mt38srs011c | m | Tubo de polietileno reticulado/barreira de oxigénio/polietileno reticulado (PE-Xa/EVOH/PE-Xa) de 16 mm de diâmetro exterior e 1,8 mm de espessura, "SAUNIER DUVAL", fornecido em rolos de 200 m de comprimento. (material) | 4.000 | 1.37 | 5.48 |
| mt38srs104 | Ud | Grampo para fixação de tubagem sobre painel isolante em rolo, "SAUNIER DUVAL". (material) | 8.000 | 0.13 | 1.04 |
| mt09mal020a | m³ | Argamassa autonivelante, CA - C20 - F4 segundo EN 13813, à base de sulfato de cálcio, para espessuras de 2,5 a 7,0 cm, usada em nivelação de pavimentos. (material) | 0.050 | 259.96 | 13.00 |
| mt08aaa010a | m³ | Água. (material) | 0.004 | 1.50 | 0.01 |
| mq06pym020 | h | Misturadora-bombeadora para argamassas autonivelantes. (equipamento) | 0.050 | 10.91 | 0.55 |
| mo004 | h | Oficial de 1ª instalador de aquecimento. (mão de obra) | 0.670 | 23.31 | 15.62 |
| mo103 | h | Ajudante de instalador de aquecimento. (mão de obra) | 0.670 | 22.09 | 14.80 |
| mo031 | h | Oficial de 1ª aplicador de argamassa autonivelante. (mão de obra) | 0.050 | 22.68 | 1.13 |
| mo069 | h | Ajudante de aplicador de argamassa autonivelante. (mão de obra) | 0.050 | 22.13 | 1.11 |
| % | % | Custos directos complementares | 2 % | 77.54 | 1.55 |
|  |  | Custos directos |  |  | 79.09 |
