# Sistema de aquecimento e arrefecimento por piso radiante, com camada de argamassa, "SCHLÜTER-SYSTEMS"

- Propriedade do ficheiro: CYPE INGENIEROS, S.A.
- Formato: FIEBDC-3/2002
- Moeda: EUR
- Custos indirectos: 3.00 %
- IVA: 23.00 %

## I Instalações

### IC Aquecimento, arrefecimento, climatização e A.Q.S.

#### ICE Emissores a água para aquecimento e arrefecimento

**ICE115** m² Sistema de aquecimento e arrefecimento por piso radiante, com camada de argamassa, "SCHLÜTER-SYSTEMS".
Sistema de aquecimento por piso radiante Schlüter-BEKOTEC-THERM, de baixa altura e baixa temperatura de impulsão "SCHLÜTER-SYSTEMS", composto por fita perimetral de espuma de polietileno reticulada de células fechadas, de 8x100 mm, com filme de polietileno no pé, com adesivo para fixação ao paramento vertical, modelo Schlüter-BEKOTEC-BRSK 810, placa de nódulos, de poliestireno expandido (EPS), recoberta com tela de polietileno de cor laranja, 75,5x106 cm, modelo Schlüter-BEKOTEC-EN 1520 PF, tubo de polietileno resistente à temperatura (PE-RT), com barreira de oxigénio (EVOH), de 16 mm de diâmetro exterior e 2 mm de espessura, modelo Schlüter-BEKOTEC-THERM-BTHR 16 RT 70, pinças de plástico, modelo Schlüter-BEKOTEC-THERM-BTZRH 75/100, pinças de plástico, modelo Schlüter-BEKOTEC-THERM-BTZRH 17/100, argamassa autonivelante, "SCHLÜTER-SYSTEMS", CA - C20 - F4 segundo EN 13813, lâmina impermeabilizante, dessolidarizante e difusora de vapor de água de polietileno com estrutura quadriculada, de 3 mm de espessura, Schlüter-DITRA 30M, assente com cimento cola. Totalmente montado, ligado e testado.
Inclui: Preparação e limpeza da superfície de apoio. Marcação da instalação. Fixação do rodapé perimetral. Colocação dos painéis. Marcação do traçado da tubagem. Colocação e fixação das tubagens. Derramamento e espalhamento da camada de argamassa. Realização de ensaios.
Critério de medição de projecto: Superfície útil, medida segundo documentação gráfica de Projecto.
Critério de medição de obra: Medir-se-á a superfície realmente executada segundo especificações de Projecto.

| Código | Un | Descrição | Rendimento | Preço | Importância |
|---|---|---|---|---|---|
| mt38sch030b | m | Fita perimetral de espuma de polietileno reticulada de células fechadas, de 8x100 mm, com filme de polietileno no pé, com adesivo para fixação ao paramento vertical, modelo Schlüter-BEKOTEC-BRSK 810 "SCHLÜTER-SYSTEMS". (material) | 0.600 | 1.44 | 0.86 |
| mt17sch020d | m² | Placa de nódulos, de poliestireno expandido (EPS), recoberta com tela de polietileno de cor laranja, 75,5x106 cm, modelo Schlüter-BEKOTEC-EN 1520 PF "SCHLÜTER-SYSTEMS", para tubo de 16 mm de diâmetro, espaçamento do tubo múltiplo de 7,5 cm, união entre placas através de encaixe macho-fêmea, adequada para bases de pavimento de argamassa autonivelante. (material) | 1.000 | 23.52 | 23.52 |
| mt37sch010aa | m | Tubo de polietileno resistente à temperatura (PE-RT), com barreira de oxigénio (EVOH), de 16 mm de diâmetro exterior e 2 mm de espessura, modelo Schlüter-BEKOTEC-THERM-BTHR 16 RT 70 "SCHLÜTER-SYSTEMS", fornecido em rolos de 70 m de comprimento. (material) | 13.333 | 2.07 | 27.60 |
| mt38sch070a | Ud | Pinça de plástico, modelo Schlüter-BEKOTEC-THERM-BTZRH 75/100 "SCHLÜTER-SYSTEMS", indicada para a fixação do tubo de 16 mm de diâmetro exterior à placa de nódulos num ângulo de 45°. (material) | 0.010 | 0.34 | 0.00 |
| mt38sch075a | Ud | Pinça de plástico, modelo Schlüter-BEKOTEC-THERM-BTZRH 17/100 "SCHLÜTER-SYSTEMS", indicada para a fixação do tubo de 16 mm de diâmetro exterior à placa de nódulos em zonas difíceis. (material) | 0.010 | 0.18 | 0.00 |
| mt09mal020a | m³ | Argamassa autonivelante, CA - C20 - F4 segundo EN 13813, à base de sulfato de cálcio, para espessuras de 2,5 a 7,0 cm, usada em nivelação de pavimentos. (material) | 0.024 | 259.96 | 6.24 |
| mt08aaa010a | m³ | Água. (material) | 0.004 | 1.50 | 0.01 |
| mt15res300d | m² | Lâmina impermeabilizante, dessolidarizante e difusora de vapor de água de polietileno com estrutura quadriculada, de 3 mm de espessura, Schlüter-DITRA 30M "SCHLÜTER-SYSTEMS", revestida de geotêxtil não tecido numa das suas faces, fornecida em rolos de 30 m de comprimento. (material) | 1.000 | 19.21 | 19.21 |
| mt09mcr010 | kg | Cimento cola de utilização exclusiva para interiores e apto para aquecimento por piso radiante. (material) | 2.000 | 0.22 | 0.44 |
| mq06pym020 | h | Misturadora-bombeadora para argamassas autonivelantes. (equipamento) | 0.050 | 10.91 | 0.55 |
| mo004 | h | Oficial de 1ª instalador de aquecimento. (mão de obra) | 0.670 | 23.31 | 15.62 |
| mo103 | h | Ajudante de instalador de aquecimento. (mão de obra) | 0.670 | 22.09 | 14.80 |
| mo031 | h | Oficial de 1ª aplicador de argamassa autonivelante. (mão de obra) | 0.050 | 22.68 | 1.13 |
| mo069 | h | Ajudante de aplicador de argamassa autonivelante. (mão de obra) | 0.050 | 22.13 | 1.11 |
| % | % | Custos directos complementares | 2 % | 111.09 | 2.22 |
|  |  | Custos directos |  |  | 113.31 |
