# Equipamento de regulação e controlo de zona

- Propriedade do ficheiro: CYPE INGENIEROS, S.A.
- Formato: FIEBDC-3/2002
- Moeda: EUR
- Custos indirectos: 3.00 %
- IVA: 23.00 %

## I Instalações

### IC Aquecimento, arrefecimento, climatização e A.Q.S.

#### ICE Emissores a água para aquecimento e arrefecimento

**ICE155** Ud Equipamento de regulação e controlo de zona.
Sistema para controlo da temperatura da água de impulsão por accionamento da válvula motorizada de 3 vias, controlo da caldeira, da produção de A.Q.S. e da bomba de circulação e programação semanal com 9 horários pré-configurados e 4 horários de livre programação, em instalações de aquecimento, formado por central de controlo, sonda de temperatura de impulsão e sonda de temperatura exterior, termostato digital programável, antena para ligação via rádio da central de controlo com os termostatos e válvula de assento de 3 vias, de 3/4" de diâmetro. Totalmente montado, ligado e testado.
Inclui: Marcação, colocação e fixação da válvula de zona e do termostato de ambiente. Ligação da válvula de zona à tubagem. Ligação eléctrica e de comunicação.
Critério de medição de projecto: Número de unidades previstas, segundo documentação gráfica de Projecto.
Critério de medição de obra: Medir-se-á o número de unidades realmente executadas segundo especificações de Projecto.

| Código | Un | Descrição | Rendimento | Preço | Importância |
|---|---|---|---|---|---|
| mt38esu083c | Ud | Válvula de assento de 3 vias, de 3/4" de diâmetro. (material) | 1.000 | 105.04 | 105.04 |
| mt38esu058a | Ud | Sistema para controlo da temperatura da água de impulsão por accionamento da válvula motorizada de 3 vias, controlo da caldeira, da produção de A.Q.S. e da bomba de circulação e programação semanal com 9 horários pré-configurados e 4 horários de livre programação, em instalações de aquecimento, formado por central de controlo, sonda de temperatura de impulsão e sonda de temperatura exterior. (material) | 1.000 | 372.03 | 372.03 |
| mt38esu038e | Ud | Termostato digital programável, dimensões 80x80x26,5 mm, com comunicação via rádio com a central e sensor de humidade. (material) | 1.000 | 148.35 | 148.35 |
| mt38esu104a | Ud | Antena para ligação via rádio da central de controlo com os termostatos. (material) | 1.000 | 113.51 | 113.51 |
| mo004 | h | Oficial de 1ª instalador de aquecimento. (mão de obra) | 0.700 | 23.31 | 16.32 |
| mo103 | h | Ajudante de instalador de aquecimento. (mão de obra) | 0.700 | 22.09 | 15.46 |
| % | % | Custos directos complementares | 2 % | 770.71 | 15.41 |
|  |  | Custos directos |  |  | 786.12 |
