# Emissor eléctrico

- Propriedade do ficheiro: CYPE INGENIEROS, S.A.
- Formato: FIEBDC-3/2002
- Moeda: EUR
- Custos indirectos: 3.00 %
- IVA: 23.00 %

## I Instalações

### IC Aquecimento, arrefecimento, climatização e A.Q.S.

#### ICM Emissores de calor eléctricos

**ICM010** Ud Emissor eléctrico.
Aquecedor mural eléctrico, para casas de banho, de 1800 W de potência eléctrica, com selector de potência de três posições e termostato regulável, alimentação monofásica a 230 V de tensão, composto por estrutura de aço pintada em epóxi, de 290x390x127 mm, segundo EN 442-1, colocado sobre paramento vertical.
Inclui: Marcação do emissor. Fixação dos suportes no paramento. Colocação do aparelho e acessórios. Ligação e verificação do seu correcto funcionamento.
Critério de medição de projecto: Número de unidades previstas, segundo documentação gráfica de Projecto.
Critério de medição de obra: Medir-se-á o número de unidades realmente executadas segundo especificações de Projecto.

| Código | Un | Descrição | Rendimento | Preço | Importância |
|---|---|---|---|---|---|
| mt38ems050a | Ud | Aquecedor mural eléctrico, para casas de banho, de 1800 W de potência eléctrica, com selector de potência de três posições e termostato regulável, alimentação monofásica a 230 V de tensão, composto por estrutura de aço pintada em epóxi, de 290x390x127 mm, segundo EN 442-1. (material) | 1.000 | 141.68 | 141.68 |
| mo004 | h | Oficial de 1ª instalador de aquecimento. (mão de obra) | 0.150 | 23.31 | 3.50 |
| mo103 | h | Ajudante de instalador de aquecimento. (mão de obra) | 0.150 | 22.09 | 3.31 |
| % | % | Custos directos complementares | 2 % | 148.49 | 2.97 |
|  |  | Custos directos |  |  | 151.46 |
