# Tubagem de distribuição de água, para aquecimento

- Propriedade do ficheiro: CYPE INGENIEROS, S.A.
- Formato: FIEBDC-3/2002
- Moeda: EUR
- Custos indirectos: 3.00 %
- IVA: 23.00 %

## I Instalações

### IC Aquecimento, arrefecimento, climatização e A.Q.S.

#### ICS Sistemas de condução de água

**ICS010** m Tubagem de distribuição de água, para aquecimento.
Tubagem de distribuição de água quente de aquecimento formada por tubo de polietileno reticulado (PE-Xa) com barreira de oxigénio (EVOH), de 75 mm de diâmetro exterior e 6,8 mm de espessura, PN=6 atm, cor branca, fornecido em barras, encastrado na parede. Inclusive material auxiliar para montagem e fixação, acessórios e peças especiais.
Inclui: Marcação. Colocação e fixação de tubagens, acessórios e peças especiais. Realização de ensaios.
Critério de medição de projecto: Comprimento medido segundo documentação gráfica de Projecto.
Critério de medição de obra: Medir-se-á o comprimento realmente executado segundo especificações de Projecto.

| Código | Un | Descrição | Rendimento | Preço | Importância |
|---|---|---|---|---|---|
| mt37tpu411h | Ud | Material auxiliar para montagem e fixação das tubagens de polietileno reticulado (PE-Xa) com barreira de oxigénio (EVOH), de 75 mm de diâmetro exterior, fornecido em barras. (material) | 1.000 | 3.00 | 3.00 |
| mt37tpu011ze | m | Tubo de polietileno reticulado (PE-Xa) com barreira de oxigénio (EVOH), de 75 mm de diâmetro exterior e 6,8 mm de espessura, PN=6 atm, cor branca, fornecido em barras, segundo NP EN ISO 15875-2, com o preço incrementado em 20% relativamente a acessórios e peças especiais. (material) | 1.000 | 68.63 | 68.63 |
| mo004 | h | Oficial de 1ª instalador de aquecimento. (mão de obra) | 0.098 | 23.31 | 2.28 |
| mo103 | h | Ajudante de instalador de aquecimento. (mão de obra) | 0.098 | 22.09 | 2.16 |
| % | % | Custos directos complementares | 2 % | 76.07 | 1.52 |
|  |  | Custos directos |  |  | 77.59 |
