# Tubagem de distribuição de água, para aquecimento

- Propriedade do ficheiro: CYPE INGENIEROS, S.A.
- Formato: FIEBDC-3/2002
- Moeda: EUR
- Custos indirectos: 3.00 %
- IVA: 23.00 %

## I Instalações

### IC Aquecimento, arrefecimento, climatização e A.Q.S.

#### ICS Sistemas de condução de água

**ICS010** m Tubagem de distribuição de água, para aquecimento.
Tubagem de distribuição de água quente de aquecimento formada por tubo de aço preto estirado sem soldadura, série M, de 3/8" DN 10 mm de diâmetro e 2,3 mm de espessura, uma demão de primário antioxidante, colocado superficialmente no interior do edifício, com isolamento através de manga isolante flexível de espuma elastomérica. Inclusive material auxiliar para montagem e fixação, acessórios e peças especiais.
Inclui: Marcação. Colocação e fixação de tubagens, acessórios e peças especiais. Colocação do isolamento. Realização de ensaios.
Critério de medição de projecto: Comprimento medido segundo documentação gráfica de Projecto.
Critério de medição de obra: Medir-se-á o comprimento realmente executado segundo especificações de Projecto.

| Código | Un | Descrição | Rendimento | Preço | Importância |
|---|---|---|---|---|---|
| mt08tan330a | Ud | Material auxiliar para montagem e fixação das tubagens de aço, de 3/8" DN 10 mm. (material) | 1.000 | 0.42 | 0.42 |
| mt08tan015ae | m | Tubo de aço preto estirado sem soldadura, série M, de 3/8" DN 10 mm de diâmetro e 2,3 mm de espessura, segundo NP EN 10255, com o preço incrementado em 20% relativamente a acessórios e peças especiais. (material) | 1.000 | 6.91 | 6.91 |
| mt27pfi030 | kg | Primário antioxidante com poliuretano. (material) | 0.008 | 9.35 | 0.07 |
| mt17coe050cc | m | Manga isolante de espuma elastomérica, de 19 mm de diâmetro interior e 22,0 mm de espessura mm de espessura, à base de borracha sintética flexível, de estrutura celular fechada. (material) | 1.000 | 7.11 | 7.11 |
| mt17coe110 | l | Cola para manga isolante elastomérica. (material) | 0.020 | 19.01 | 0.38 |
| op00ato010 |  | Aparafusadora. | 1.000 | 0.00 | 0.00 |
| op00mar010 |  | Martelo. | 1.000 | 0.00 | 0.00 |
| op00tal010 |  | Berbequim. | 1.000 | 0.00 | 0.00 |
| mo004 | h | Oficial de 1ª instalador de aquecimento. (mão de obra) | 0.250 | 23.31 | 5.83 |
| mo103 | h | Ajudante de instalador de aquecimento. (mão de obra) | 0.340 | 22.09 | 7.51 |
| % | % | Custos directos complementares | 2 % | 28.23 | 0.56 |
|  |  | Custos directos |  |  | 28.79 |
