# Tubagem de distribuição de água, para A.Q.S

- Propriedade do ficheiro: CYPE INGENIEROS, S.A.
- Formato: FIEBDC-3/2002
- Moeda: EUR
- Custos indirectos: 3.00 %
- IVA: 23.00 %

## I Instalações

### IC Aquecimento, arrefecimento, climatização e A.Q.S.

#### ICS Sistemas de condução de água

**ICS012** m Tubagem de distribuição de água, para A.Q.S..
Tubagem de distribuição de A.Q.S. formada por tubo de polietileno reticulado (PE-Xa), série 5, de 20 mm de diâmetro exterior, PN=6 atm e 1,9 mm de espessura, fornecido em rolos, colocado superficialmente no interior do edifício, com isolamento através de manga isolante flexível de espuma elastomérica recoberta com tinta protectora para isolamento de cor branca. Inclusive material auxiliar para montagem e fixação, acessórios e peças especiais.
Inclui: Marcação. Colocação e fixação de tubagens, acessórios e peças especiais. Colocação do isolamento. Aplicação do revestimento superficial do isolamento. Realização de ensaios.
Critério de medição de projecto: Comprimento medido segundo documentação gráfica de Projecto.
Critério de medição de obra: Medir-se-á o comprimento realmente executado segundo especificações de Projecto.

| Código | Un | Descrição | Rendimento | Preço | Importância |
|---|---|---|---|---|---|
| mt37tpu400b | Ud | Material auxiliar para montagem e fixação das tubagens de polietileno reticulado (PE-Xa), série 5, de 20 mm de diâmetro exterior. (material) | 1.000 | 0.16 | 0.16 |
| mt37tpu010re | m | Tubo de polietileno reticulado (PE-Xa), série 5, de 20 mm de diâmetro exterior, PN=6 atm e 1,9 mm de espessura, fornecido em rolos, segundo NP EN ISO 15875-2, com o preço incrementado em 20% relativamente a acessórios e peças especiais. (material) | 1.000 | 4.26 | 4.26 |
| mt17coe055dq | m | Manga isolante de espuma elastomérica, com um elevado factor de resistência à difusão do vapor de água, de 23 mm de diâmetro interior e 32 mm de espessura, à base de borracha sintética flexível, de estrutura celular fechada. (material) | 1.000 | 15.34 | 15.34 |
| mt17coe110 | l | Cola para manga isolante elastomérica. (material) | 0.035 | 19.01 | 0.67 |
| mt27pcg010a | kg | Tinta protectora de polietileno clorossulfonado, de cor branca, para isolamento em exteriores. (material) | 0.034 | 24.03 | 0.82 |
| op00ato010 |  | Aparafusadora. | 1.000 | 0.00 | 0.00 |
| op00mar010 |  | Martelo. | 1.000 | 0.00 | 0.00 |
| op00tal010 |  | Berbequim. | 1.000 | 0.00 | 0.00 |
| mo004 | h | Oficial de 1ª instalador de aquecimento. (mão de obra) | 0.116 | 23.31 | 2.70 |
| mo103 | h | Ajudante de instalador de aquecimento. (mão de obra) | 0.116 | 22.09 | 2.56 |
| % | % | Custos directos complementares | 2 % | 26.51 | 0.53 |
|  |  | Custos directos |  |  | 27.04 |
