# Tubagem de distribuição de água, para A.Q.S

- Propriedade do ficheiro: CYPE INGENIEROS, S.A.
- Formato: FIEBDC-3/2002
- Moeda: EUR
- Custos indirectos: 3.00 %
- IVA: 23.00 %

## I Instalações

### IC Aquecimento, arrefecimento, climatização e A.Q.S.

#### ICS Sistemas de condução de água

**ICS012** m Tubagem de distribuição de água, para A.Q.S..
Tubagem de distribuição de A.Q.S. formada por tubo de polibutileno (PB), para união com anel de retenção, série 4, de 15 mm de diâmetro exterior e 1,7 mm de espessura, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tpt400a | Ud | Material auxiliar para montagem e fixação das tubagens de polibutileno (PB), de 15 mm de diâmetro exterior. (material) | 1.000 | 0.11 | 0.11 |
| mt37tpt010ae | m | Tubo de polibutileno (PB), para união com anel de retenção, série 4, de 15 mm de diâmetro exterior e 1,7 mm de espessura, segundo EN ISO 15876-2, com o preço incrementado em 20% relativamente a acessórios e peças especiais. (material) | 1.000 | 2.63 | 2.63 |
| mt17coe055cq | m | Manga isolante de espuma elastomérica, com um elevado factor de resistência à difusão do vapor de água, de 19 mm de diâmetro interior e 32 mm de espessura, à base de borracha sintética flexível, de estrutura celular fechada. (material) | 1.000 | 14.35 | 14.35 |
| mt17coe110 | l | Cola para manga isolante elastomérica. (material) | 0.025 | 19.01 | 0.48 |
| op00ato010 |  | Aparafusadora. | 1.000 | 0.00 | 0.00 |
| op00mar010 |  | Martelo. | 1.000 | 0.00 | 0.00 |
| op00tal010 |  | Berbequim. | 1.000 | 0.00 | 0.00 |
| mo004 | h | Oficial de 1ª instalador de aquecimento. (mão de obra) | 0.110 | 23.31 | 2.56 |
| mo103 | h | Ajudante de instalador de aquecimento. (mão de obra) | 0.110 | 22.09 | 2.43 |
| % | % | Custos directos complementares | 2 % | 22.56 | 0.45 |
|  |  | Custos directos |  |  | 23.01 |
