# Tubagem de distribuição de água, para A.Q.S

- Propriedade do ficheiro: CYPE INGENIEROS, S.A.
- Formato: FIEBDC-3/2002
- Moeda: EUR
- Custos indirectos: 3.00 %
- IVA: 23.00 %

## I Instalações

### IC Aquecimento, arrefecimento, climatização e A.Q.S.

#### ICS Sistemas de condução de água

**ICS012** m Tubagem de distribuição de água, para A.Q.S..
Tubagem de distribuição de A.Q.S. formada por tubo de cobre rígido com parede de 1 mm de espessura e 40/42 mm de diâmetro, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tca400g | Ud | Material auxiliar para montagem e fixação das tubagens de cobre rígido, de 40/42 mm de diâmetro. (material) | 1.000 | 0.79 | 0.79 |
| mt37tca010ge | m | Tubo de cobre rígido com parede de 1 mm de espessura e 40/42 mm de diâmetro, segundo NP EN 1057, com o preço incrementado em 20% relativamente a acessórios e peças especiais. (material) | 1.000 | 18.88 | 18.88 |
| mt17coe055gt | m | Manga isolante de espuma elastomérica, com um elevado factor de resistência à difusão do vapor de água, de 43,5 mm de diâmetro interior e 36,5 mm de espessura, à base de borracha sintética flexível, de estrutura celular fechada. (material) | 1.000 | 26.07 | 26.07 |
| mt17coe110 | l | Cola para manga isolante elastomérica. (material) | 0.067 | 19.01 | 1.27 |
| op00ato010 |  | Aparafusadora. | 1.000 | 0.00 | 0.00 |
| op00mar010 |  | Martelo. | 1.000 | 0.00 | 0.00 |
| op00tal010 |  | Berbequim. | 1.000 | 0.00 | 0.00 |
| mo004 | h | Oficial de 1ª instalador de aquecimento. (mão de obra) | 0.280 | 23.31 | 6.53 |
| mo103 | h | Ajudante de instalador de aquecimento. (mão de obra) | 0.280 | 22.09 | 6.19 |
| % | % | Custos directos complementares | 2 % | 59.73 | 1.19 |
|  |  | Custos directos |  |  | 60.92 |
