# Tubagem de distribuição de água, para circuito primário de sistemas solares térmicos

- Propriedade do ficheiro: CYPE INGENIEROS, S.A.
- Formato: FIEBDC-3/2002
- Moeda: EUR
- Custos indirectos: 3.00 %
- IVA: 23.00 %

## I Instalações

### IC Aquecimento, arrefecimento, climatização e A.Q.S.

#### ICS Sistemas de condução de água

**ICS013** m Tubagem de distribuição de água, para circuito primário de sistemas solares térmicos.
Tubagem de distribuição de mistura de água e anticongelante para circuito primário de sistemas solares térmicos formada por tubo de cobre rígido com parede de 1 mm de espessura e 13/15 mm de diâmetro, colocado superficialmente no exterior do edifício, com isolamento através de manga isolante de lã de vidro protegida com emulsão asfáltica recoberta com tinta protectora para isolamento de cor branca. Inclusive material auxiliar para montagem e fixação, acessórios e peças especiais.
Inclui: Marcação. Colocação e fixação de tubagens, acessórios e peças especiais. Colocação do isolamento. Aplicação do revestimento superficial do isolamento. Realização de ensaios.
Critério de medição de projecto: Comprimento medido segundo documentação gráfica de Projecto.
Critério de medição de obra: Medir-se-á o comprimento realmente executado segundo especificações de Projecto.

| Código | Un | Descrição | Rendimento | Preço | Importância |
|---|---|---|---|---|---|
| mt37tca400b | Ud | Material auxiliar para montagem e fixação das tubagens de cobre rígido, de 13/15 mm de diâmetro. (material) | 1.000 | 0.24 | 0.24 |
| mt37tca010be | m | Tubo de cobre rígido com parede de 1 mm de espessura e 13/15 mm de diâmetro, segundo NP EN 1057, com o preço incrementado em 20% relativamente a acessórios e peças especiais. (material) | 1.000 | 5.78 | 5.78 |
| mt17coe080ab | m | Manga isolante moldada de lã de vidro, aberta longitudinalmente pela geratriz, de 21 mm de diâmetro interior e 40,0 mm de espessura. (material) | 1.000 | 4.18 | 4.18 |
| mt17coe120 | kg | Emulsão asfáltica para protecção de mangas isolantes de lã de vidro. (material) | 0.476 | 2.04 | 0.97 |
| mt27pcg010a | kg | Tinta protectora de polietileno clorossulfonado, de cor branca, para isolamento em exteriores. (material) | 0.040 | 24.03 | 0.96 |
| op00ato010 |  | Aparafusadora. | 1.000 | 0.00 | 0.00 |
| op00mar010 |  | Martelo. | 1.000 | 0.00 | 0.00 |
| op00tal010 |  | Berbequim. | 1.000 | 0.00 | 0.00 |
| mo004 | h | Oficial de 1ª instalador de aquecimento. (mão de obra) | 0.271 | 23.31 | 6.32 |
| mo103 | h | Ajudante de instalador de aquecimento. (mão de obra) | 0.271 | 22.09 | 5.99 |
| % | % | Custos directos complementares | 2 % | 24.44 | 0.49 |
|  |  | Custos directos |  |  | 24.93 |
