# Ponto de esvaziamento

- Propriedade do ficheiro: CYPE INGENIEROS, S.A.
- Formato: FIEBDC-3/2002
- Moeda: EUR
- Custos indirectos: 3.00 %
- IVA: 23.00 %

## I Instalações

### IC Aquecimento, arrefecimento, climatização e A.Q.S.

#### ICS Sistemas de condução de água

**ICS015** Ud Ponto de esvaziamento.
Ponto de esvaziamento de rede de distribuição de água, para sistema de A.Q.S., formado por 2 m de tubo de polibutileno (PB), para união por electrofusão, série 5, de 40 mm de diâmetro exterior e 3,7 mm de espessura, colocado superficialmente e válvula de corte. Inclusive material auxiliar para montagem e fixação, acessórios e peças especiais.
Inclui: Marcação. Colocação e fixação. Realização de ensaios.
Critério de medição de projecto: Número de unidades previstas, segundo documentação gráfica de Projecto.
Critério de medição de obra: Medir-se-á o número de unidades realmente executadas segundo especificações de Projecto.

| Código | Un | Descrição | Rendimento | Preço | Importância |
|---|---|---|---|---|---|
| mt37tpt400h | Ud | Material auxiliar para montagem e fixação das tubagens de polibutileno (PB), de 40 mm de diâmetro exterior. (material) | 2.000 | 0.57 | 1.14 |
| mt37tpt010he | m | Tubo de polibutileno (PB), para união por electrofusão, série 5, de 40 mm de diâmetro exterior e 3,7 mm de espessura, segundo EN ISO 15876-2, com o preço incrementado em 20% relativamente a acessórios e peças especiais. (material) | 2.000 | 13.65 | 27.30 |
| mt37sve010f | Ud | Válvula de esfera de latão niquelado para enroscar de 1 1/2". (material) | 1.000 | 27.73 | 27.73 |
| op00ato010 |  | Aparafusadora. | 1.000 | 0.00 | 0.00 |
| op00mar010 |  | Martelo. | 1.000 | 0.00 | 0.00 |
| op00tal010 |  | Berbequim. | 1.000 | 0.00 | 0.00 |
| mo004 | h | Oficial de 1ª instalador de aquecimento. (mão de obra) | 0.190 | 23.31 | 4.43 |
| mo103 | h | Ajudante de instalador de aquecimento. (mão de obra) | 0.190 | 22.09 | 4.20 |
| % | % | Custos directos complementares | 2 % | 64.80 | 1.30 |
|  |  | Custos directos |  |  | 66.10 |
