# Depósito com permutador de permutação simples, para produção de A.Q.S

- Propriedade do ficheiro: CYPE INGENIEROS, S.A.
- Formato: FIEBDC-3/2002
- Moeda: EUR
- Custos indirectos: 3.00 %
- IVA: 23.00 %

## I Instalações

### IC Aquecimento, arrefecimento, climatização e A.Q.S.

#### ICS Sistemas de condução de água

**ICS050** Ud Depósito com permutador de permutação simples, para produção de A.Q.S.
Depósito de aço vitrificado, com permutador de uma serpentina, de solo, 735 l, altura 1720 mm, diâmetro 1000 mm, isolamento de 50 mm de espessura com poliuretano de alta densidade, livre de CFC, protecção contra corrosão mediante ânodo de magnésio, protecção externa com forro de PVC. Inclusive válvulas de corte, elementos de montagem e acessórios necessários para o seu correcto funcionamento.
Inclui: Marcação. Colocação. Ligação. Verificação do seu correcto funcionamento.
Critério de medição de projecto: Número de unidades previstas, segundo documentação gráfica de Projecto.
Critério de medição de obra: Medir-se-á o número de unidades realmente executadas segundo especificações de Projecto.

| Código | Un | Descrição | Rendimento | Preço | Importância |
|---|---|---|---|---|---|
| mt38csg050n2 | Ud | Depósito de aço vitrificado, com permutador de uma serpentina, de solo, 735 l, altura 1720 mm, diâmetro 1000 mm, isolamento de 50 mm de espessura com poliuretano de alta densidade, livre de CFC, protecção contra corrosão mediante ânodo de magnésio, protecção externa com forro de PVC. (material) | 1.000 | 3650.00 | 3650.00 |
| mt37svs010c | Ud | Válvula de segurança, de latão, com rosca de 1/2" de diâmetro, regulada a 6 bar de pressão. (material) | 1.000 | 4.42 | 4.42 |
| mt37sve010e | Ud | Válvula de esfera de latão niquelado para enroscar de 1 1/4". (material) | 2.000 | 16.78 | 33.56 |
| mt37sve010d | Ud | Válvula de esfera de latão niquelado para enroscar de 1". (material) | 2.000 | 12.15 | 24.30 |
| mt38www011 | Ud | Material auxiliar para instalações de A.Q.S. (material) | 1.000 | 1.45 | 1.45 |
| mo004 | h | Oficial de 1ª instalador de aquecimento. (mão de obra) | 1.235 | 23.31 | 28.79 |
| mo103 | h | Ajudante de instalador de aquecimento. (mão de obra) | 1.235 | 22.09 | 27.28 |
| % | % | Custos directos complementares | 2 % | 3769.80 | 75.40 |
|  |  | Custos directos |  |  | 3845.20 |
