# Unidade compacta água-ar-água bomba de calor de produção simultânea de água fria e de água quente, sistema 4 tubos, para instalação no exterior

- Propriedade do ficheiro: CYPE INGENIEROS, S.A.
- Formato: FIEBDC-3/2002
- Moeda: EUR
- Custos indirectos: 3.00 %
- IVA: 23.00 %

## I Instalações

### IC Aquecimento, arrefecimento, climatização e A.Q.S.

#### ICV Unidades centrais para aquecimento, arrefecimento, climatização e A.Q.S.

**ICV005** Ud Unidade compacta água-ar-água bomba de calor de produção simultânea de água fria e de água quente, sistema 4 tubos, para instalação no exterior.
Unidade compacta água-ar-água bomba de calor de produção simultânea de água fria e de água quente, sistema de quatro tubos, potência frigorífica nominal de 85,8 kW e potência calorífica nominal de 120,6 kW, (temperatura de saída da água fria: 7°C, salto térmico: 5°C, e temperatura de saída da água quente: 50°C), caudal de água nominal de 14,8 m³/h, caudal de ar nominal de 32000 m³/h e potência sonora de 71,5 dBA; com interruptor de caudal, com refrigerante R-407C, com manómetros, termómetros, válvula de segurança, purgador, filtro, para instalação no exterior. Totalmente montada, ligada e colocada em funcionamento pela empresa instaladora para a verificação do seu correcto funcionamento.
Critérios considerados na determinação do preço da unidade de obra: O preço não inclui os elementos anti-vibratórios de pavimento.
Inclui: Implantação da unidade. Colocação e fixação da unidade e respectivos acessórios. Ligação com as redes de abastecimento de água, eléctrica e de recolha de condensados. Colocação em funcionamento.
Critério de medição de projecto: Número de unidades previstas, segundo documentação gráfica de Projecto.
Critério de medição de obra: Medir-se-á o número de unidades realmente executadas segundo especificações de Projecto.

| Código | Un | Descrição | Rendimento | Preço | Importância |
|---|---|---|---|---|---|
| mt42bcc200g | Ud | Unidade compacta água-ar-água bomba de calor de produção simultânea de água fria e de água quente, sistema de quatro tubos, potência frigorífica nominal de 85,8 kW e potência calorífica nominal de 120,6 kW, (temperatura de saída da água fria: 7°C, salto térmico: 5°C, e temperatura de saída da água quente: 50°C), caudal de água nominal de 14,8 m³/h, caudal de ar nominal de 32000 m³/h e potência sonora de 71,5 dBA; com interruptor de caudal. (material) | 1.000 | 26253.98 | 26253.98 |
| mt37www060j | Ud | Filtro de retenção de resíduos de latão, com peneiro de aço inoxidável com perfurações de 0,5 mm de diâmetro, com rosca de 2 1/2", para uma pressão máxima de funcionamento de 16 bar e uma temperatura máxima de 110°C. (material) | 2.000 | 80.31 | 160.62 |
| mt37www050h | Ud | União anti-vibração, de borracha, com rosca de 2 1/2", para uma pressão máxima de funcionamento de 10 bar. (material) | 4.000 | 85.31 | 341.24 |
| mt42www040 | Ud | Manómetro com banho de glicerina e diâmetro de esfera de 100 mm, com tomada vertical, para montagem roscado de 1/2", escala de pressão de 0 a 5 bar. (material) | 4.000 | 43.29 | 173.16 |
| mt37sgl020d | Ud | Purgador automático de ar com bóia e rosca de 1/2" de diâmetro, corpo e tampa de latão, para uma pressão máxima de funcionamento de 10 bar e uma temperatura máxima de 110°C. (material) | 2.000 | 8.75 | 17.50 |
| mt42www050 | Ud | Termómetro bimetálico, diâmetro de esfera de 100 mm, com tomada vertical, com bainha de 1/2", escala de temperatura de 0 a 120°C. (material) | 4.000 | 54.70 | 218.80 |
| mt37svs010h | Ud | Válvula de segurança, de latão, com rosca de 3/4" de diâmetro, regulada a 4 bar de pressão. (material) | 2.000 | 8.49 | 16.98 |
| mo005 | h | Oficial de 1ª instalador de ar condicionado. (mão de obra) | 18.000 | 23.31 | 419.58 |
| mo104 | h | Ajudante de instalador de ar condicionado. (mão de obra) | 18.000 | 22.09 | 397.62 |
| % | % | Custos directos complementares | 2 % | 27999.48 | 559.99 |
|  |  | Custos directos |  |  | 28559.47 |
