# Unidade interior, sistema ar-água multi-split

- Propriedade do ficheiro: CYPE INGENIEROS, S.A.
- Formato: FIEBDC-3/2002
- Moeda: EUR
- Custos indirectos: 3.00 %
- IVA: 23.00 %

## I Instalações

### IC Aquecimento, arrefecimento, climatização e A.Q.S.

#### ICV Unidades centrais para aquecimento, arrefecimento, climatização e A.Q.S.

**ICV072** Ud Unidade interior, sistema ar-água multi-split
Unidade interior para sistema multi-split, para aquecimento, potência calorífica 11 kW, para gás R-410A e R-134a, dimensões 705x600x695 mm, pressão sonora em modo normal/silencioso: 43/40 dBA, peso 147 kg, diâmetro de ligação da tubagem do líquido 3/8", diâmetro de ligação da tubagem de gás 5/8", índice de capacidade 100, intervalo de temperatura de saída de água para aquecimento desde 25 até 80°C, intervalo de temperatura de saída de água para produção de A.Q.S. desde 45 até 75°C. Totalmente montado, ligado e colocado em funcionamento pela empresa instaladora para a verificação do seu correcto funcionamento.
Inclui: Marcação do equipamento. Colocação e fixação do equipamento e dos seus acessórios. Ligação com as redes de abastecimento de água, eléctrica e de recolha de condensados. Colocação em funcionamento.
Critério de medição de projecto: Número de unidades previstas, segundo documentação gráfica de Projecto.
Critério de medição de obra: Medir-se-á o número de unidades realmente executadas segundo especificações de Projecto.

| Código | Un | Descrição | Rendimento | Preço | Importância |
|---|---|---|---|---|---|
| mt42dai370d | Ud | Unidade interior para sistema multi-split, para aquecimento, potência calorífica 11 kW, para gás R-410A e R-134a, dimensões 705x600x695 mm, pressão sonora em modo normal/silencioso: 43/40 dBA, peso 147 kg, diâmetro de ligação da tubagem do líquido 3/8", diâmetro de ligação da tubagem de gás 5/8", índice de capacidade 100, intervalo de temperatura de saída de água para aquecimento desde 25 até 80°C, intervalo de temperatura de saída de água para produção de A.Q.S. desde 45 até 75°C. (material) | 1.000 | 5978.70 | 5978.70 |
| mt37sve010e | Ud | Válvula de esfera de latão niquelado para enroscar de 1 1/4". (material) | 2.000 | 16.78 | 33.56 |
| mo005 | h | Oficial de 1ª instalador de ar condicionado. (mão de obra) | 1.550 | 23.31 | 36.13 |
| mo104 | h | Ajudante de instalador de ar condicionado. (mão de obra) | 1.550 | 22.09 | 34.24 |
| % | % | Custos directos complementares | 2 % | 6082.63 | 121.65 |
|  |  | Custos directos |  |  | 6204.28 |
