# Quadro de colunas

- Propriedade do ficheiro: CYPE INGENIEROS, S.A.
- Formato: FIEBDC-3/2002
- Moeda: EUR
- Custos indirectos: 3.00 %
- IVA: 23.00 %

## I Instalações

### IE Eléctricas

#### IEC Caixas gerais de protecção

**IEC030** Ud Quadro de colunas.
Quadro de colunas GD+BBD+PB+PF (400 A) da instalação colectiva, de chapa electrozincada e com graus de protecção IP41 e IK07, com 2 saídas equipadas. Formado por 1 caixa de corte geral GD equipada com um interruptor de 400, 1 caixa de barramento BBD totalmente equipada e 2 caixas de protecção de saídas, 1 PB e 1 PF, equipadas com fusíveis tipo gG (Saída 1: 3 bases porta-fusível e 3 fusíveis de facas de tamanho 00 de 16 A; Saída 2: 3 bases porta-fusível e 3 fusíveis de facas de tamanho 2 de 125 A). Totalmente montado, ligado e testado.
Inclui: Marcação. Colocação e fixação das caixas. Colocação de fusíveis e acessórios. Ligação.
Critério de medição de projecto: Número de unidades previstas, segundo documentação gráfica de Projecto.
Critério de medição de obra: Medir-se-á o número de unidades realmente executadas segundo especificações de Projecto.

| Código | Un | Descrição | Rendimento | Preço | Importância |
|---|---|---|---|---|---|
| mt35icp010b | Ud | Quadro de colunas GD+BBD+PB+PF (400 A) com 2 saídas, de chapa electrozincada, com resistência à propagação da chama e com graus de protecção IP41 e IK07, segundo NP EN 60439-1. Formado por 1 caixa de corte geral GD, 1 caixa de barramento BBD totalmente equipada e 2 caixas de protecção de saídas, 1 PB e 1 PF. (material) | 1.000 | 565.15 | 565.15 |
| mt35icp020g | Ud | Interruptor tetrapolar (4P), de 400 A. (material) | 1.000 | 259.43 | 259.43 |
| mt35icp110a | Ud | Base porta fusíveis de 1 polo para fusível de facas de tamanho 00. Segundo IEC 60269-1 e IEC 60269-2. (material) | 3.000 | 21.55 | 64.65 |
| mt35icp110d | Ud | Base porta fusíveis de 1 polo para fusível de facas de tamanho 2. Segundo IEC 60269-1 e IEC 60269-2. (material) | 3.000 | 57.49 | 172.47 |
| mt35icp080a | Ud | Fusível de facas tipo gG de tamanho 00, de 16 A de intensidade nominal, sendo a sua tensão atribuída de 500 V, com 120 kA de poder de corte, com indicador de fusão. Segundo IEC 60269-1 e IEC 60269-2. (material) | 3.000 | 12.49 | 37.47 |
| mt35icp100a | Ud | Fusível de facas tipo gG de tamanho 2, de 125 A de intensidade nominal, sendo a sua tensão atribuída de 500 V, com 120 kA de poder de corte, com indicador de fusão. Segundo IEC 60269-1 e IEC 60269-2. (material) | 3.000 | 26.52 | 79.56 |
| mt35www010 | Ud | Material auxiliar para instalações eléctricas. (material) | 1.000 | 1.48 | 1.48 |
| mo020 | h | Oficial de 1ª construção. (mão de obra) | 0.300 | 22.68 | 6.80 |
| mo113 | h | Operário não qualificado construção. (mão de obra) | 0.300 | 21.45 | 6.44 |
| mo003 | h | Oficial de 1ª electricista. (mão de obra) | 0.500 | 23.31 | 11.66 |
| mo102 | h | Ajudante de electricista. (mão de obra) | 0.500 | 22.09 | 11.05 |
| % | % | Custos directos complementares | 2 % | 1216.16 | 24.32 |
|  |  | Custos directos |  |  | 1240.48 |
