# Cabo eléctrico de 0,6/1 kV de tensão nominal

- Propriedade do ficheiro: CYPE INGENIEROS, S.A.
- Formato: FIEBDC-3/2002
- Moeda: EUR
- Custos indirectos: 3.00 %
- IVA: 23.00 %

## I Instalações

### IE Eléctricas

#### IEH Cabos

**IEH012** m Cabo eléctrico de 0,6/1 kV de tensão nominal.
Cabo unipolar SZ1-K (AS+), sendo a sua tensão atribuída de 0,6/1 kV, reacção ao fogo classe Cca-s1b,d1,a1, com condutor de cobre classe 5 (-K) de 1,5 mm² de secção, com isolamento de composto termoestável especial ignífugo e bainha de composto termoplástico à base de poliolefina com baixa emissão de fumos e gases corrosivos (Z1) de cor laranja. Inclusive acessórios e elementos de fixação.
Inclui: Colocação do cabo. Ligação. Verificação do seu correcto funcionamento.
Critério de medição de projecto: Comprimento medido segundo documentação gráfica de Projecto.
Critério de medição de obra: Medir-se-á o comprimento realmente executado segundo especificações de Projecto.

| Código | Un | Descrição | Rendimento | Preço | Importância |
|---|---|---|---|---|---|
| mt35cun050a | m | Cabo unipolar SZ1-K (AS+), sendo a sua tensão atribuída de 0,6/1 kV, reacção ao fogo classe Cca-s1b,d1,a1 segundo NP EN 50575, com condutor de cobre classe 5 (-K) de 1,5 mm² de secção, com isolamento de composto termoestável especial ignífugo e bainha de composto termoplástico à base de poliolefina com baixa emissão de fumos e gases corrosivos (Z1) de cor laranja. Segundo IEC 60502-1. (material) | 1.000 | 0.44 | 0.44 |
| mo003 | h | Oficial de 1ª electricista. (mão de obra) | 0.015 | 23.31 | 0.35 |
| mo102 | h | Ajudante de electricista. (mão de obra) | 0.015 | 22.09 | 0.33 |
| % | % | Custos directos complementares | 2 % | 1.12 | 0.02 |
|  |  | Custos directos |  |  | 1.14 |
