# Cabo eléctrico de 0,6/1 kV de tensão nominal

- Propriedade do ficheiro: CYPE INGENIEROS, S.A.
- Formato: FIEBDC-3/2002
- Moeda: EUR
- Custos indirectos: 3.00 %
- IVA: 23.00 %

## I Instalações

### IE Eléctricas

#### IEH Cabos

**IEH012** m Cabo eléctrico de 0,6/1 kV de tensão nominal.
Cabo multipolar LSVAV, sendo a sua tensão nominal de 0,6/1 kV, reacção ao fogo classe Eca, com condutores maciços de alumínio classe 1 de 4x70 mm² de secção, com isolamento de PVC, bainha interior de PVC, armadura de fitas de aço e bainha exterior de PVC. Inclusive acessórios e elementos de fixação.
Inclui: Colocação do cabo. Ligação. Verificação do seu correcto funcionamento.
Critério de medição de projecto: Comprimento medido segundo documentação gráfica de Projecto.
Critério de medição de obra: Medir-se-á o comprimento realmente executado segundo especificações de Projecto.

| Código | Un | Descrição | Rendimento | Preço | Importância |
|---|---|---|---|---|---|
| mt35cep030e | m | Cabo multipolar LSVAV, sendo a sua tensão nominal de 0,6/1 kV, reacção ao fogo classe Eca segundo NP EN 50575, com condutores maciços de alumínio classe 1 de 4x70 mm² de secção, com isolamento de PVC, bainha interior de PVC, armadura de fitas de aço e bainha exterior de PVC. Segundo IEC 60502-1. (material) | 1.000 | 7.67 | 7.67 |
| mo003 | h | Oficial de 1ª electricista. (mão de obra) | 0.090 | 23.31 | 2.10 |
| mo102 | h | Ajudante de electricista. (mão de obra) | 0.090 | 22.09 | 1.99 |
| % | % | Custos directos complementares | 2 % | 11.76 | 0.24 |
|  |  | Custos directos |  |  | 12.00 |
