# Rede de distribuição interior em habitação unifamiliar

- Propriedade do ficheiro: CYPE INGENIEROS, S.A.
- Formato: FIEBDC-3/2002
- Moeda: EUR
- Custos indirectos: 3.00 %
- IVA: 23.00 %

## I Instalações

### IE Eléctricas

#### IEI Instalações interiores

**IEI015** Ud Rede de distribuição interior em habitação unifamiliar.
Rede eléctrica completa de distribuição interior de uma habitação unifamiliar com grau de electrificação elevada, com os seguintes compartimentos: acesso, hall, corredor de 5 m, sala de jantar/estar de 20 m², quarto duplo de 10 m², 2 quartos simples de 8 m², casa de banho, WC de serviço, cozinha de 12 m², lavandaria, varanda de 8 m², garagem com iluminação de segurança, composta dos seguintes elementos: QUADRO DE ENTRADA formado por caixa encastrável de material isolante com porta opaca, para alojamento do aparelho de corte de entrada (ACE) do tipo disjuntor diferencial limitador (não incluído neste preço) em compartimento independente e precintável e dos seguintes dispositivos: 1 interruptor geral automático (IGA) de corte omnipolar (2P), 3 interruptores diferenciais, 1 disjuntor magneto-térmico de 10 A (C1), 1 disjuntor magneto-térmico de 16 A (C2), 1 disjuntor magneto-térmico de 25 A (C3), 1 disjuntor magneto-térmico de 20 A (C4), 1 disjuntor magneto-térmico de 16 A (C5), 1 disjuntor magneto-térmico de 16 A (C7), 1 disjuntor magneto-térmico de 16 A (C12); CIRCUITOS INTERIORES: C1, iluminação, H07V-U reacção ao fogo classe Eca 3G1,5 mm²; C2, tomadas de corrente de utilização geral e frigorífico, H07V-U reacção ao fogo classe Eca 3G2,5 mm²; C3, cozinha e forno, H07V-U reacção ao fogo classe Eca 3G6 mm²; C4, máquina de lavar roupa, máquina de lavar loiça e termoacumulador eléctrico H07V-U reacção ao fogo classe Eca 3G4 mm²; C5, tomadas de corrente das casas de banho e cozinha, H07V-U reacção ao fogo classe Eca 3G2,5 mm²; C7, do tipo C2, H07V-U reacção ao fogo classe Eca 3G2,5 mm²; C12 do tipo C5, H07V-U reacção ao fogo classe Eca 3G2,5 mm²; 1 circuito para iluminação de segurança em garagem, H07V-U reacção ao fogo classe Eca 3G1,5 mm²; C13 circuito para; MECANISMOS gama média com tecla ou tampa de cor branca, aro de cor branca e embelezador de cor branca. Inclusive tubo protector, colocação de cabos no seu interior, caixas de derivação com tampas e dispositivos de ligação, caixas de encastrar com parafusos de fixação e quantos acessórios sejam necessários para a sua correcta instalação. Totalmente montada, ligada e testada.
Inclui: Marcação do traçado de condutas. Colocação da caixa para o quadro. Montagem dos componentes. Colocação e fixação dos tubos. Colocação de caixas de derivação e de encastrar. Colocação e ligação dos cabos. Colocação de mecanismos.
Critério de medição de projecto: Número de unidades previstas, segundo documentação gráfica de Projecto.
Critério de medição de obra: Medir-se-á o número de unidades realmente executadas segundo especificações de Projecto.

| Código | Un | Descrição | Rendimento | Preço | Importância |
|---|---|---|---|---|---|
| mt35cgm040m | Ud | Caixa encastrável com porta opaca, para alojamento do aparelho de corte de entrada (ACE) do tipo disjuntor diferencial limitador em compartimento independente e precintável e dos interruptores de protecção da instalação, 1 fila de 4 módulos (ACE) + 2 filas de 24 módulos. Fabricada em ABS auto-extinguível, com grau de protecção IP40, duplo isolamento (classe II), cor branca RAL 9010. Segundo EN 60670-1. (material) | 1.000 | 27.98 | 27.98 |
| mt35cgm021abbal | Ud | Interruptor geral automático (IGA), de 2 módulos, bipolar (2P), com 6 kA de poder de corte, de 40 A de intensidade nominal, curva C, inclusive acessórios de montagem. Segundo EN 60898-1. (material) | 1.000 | 42.07 | 42.07 |
| mt35cgm029ah | Ud | Interruptor diferencial instantâneo, 2P/40A/300mA, de 2 módulos, inclusive acessórios de montagem. Segundo EN 61008-1. (material) | 1.000 | 91.27 | 91.27 |
| mt35cgm029ab | Ud | Interruptor diferencial instantâneo, 2P/40A/30mA, de 2 módulos, inclusive acessórios de montagem. Segundo EN 61008-1. (material) | 2.000 | 93.73 | 187.46 |
| mt35cgm021bbbab | Ud | Disjuntor magneto-térmico, de 2 módulos, bipolar (2P), com 6 kA de poder de corte, de 10 A de intensidade nominal, curva C, inclusive acessórios de montagem. Segundo EN 60898-1. (material) | 1.000 | 12.43 | 12.43 |
| mt35cgm021bbbad | Ud | Disjuntor magneto-térmico, de 2 módulos, bipolar (2P), com 6 kA de poder de corte, de 16 A de intensidade nominal, curva C, inclusive acessórios de montagem. Segundo EN 60898-1. (material) | 4.000 | 12.66 | 50.64 |
| mt35cgm021bbbaf | Ud | Disjuntor magneto-térmico, de 2 módulos, bipolar (2P), com 6 kA de poder de corte, de 20 A de intensidade nominal, curva C, inclusive acessórios de montagem. Segundo EN 60898-1. (material) | 1.000 | 13.59 | 13.59 |
| mt35cgm021bbbah | Ud | Disjuntor magneto-térmico, de 2 módulos, bipolar (2P), com 6 kA de poder de corte, de 25 A de intensidade nominal, curva C, inclusive acessórios de montagem. Segundo EN 60898-1. (material) | 1.000 | 14.08 | 14.08 |
| mt35tpt010ae | m | Tubo rígido de PVC VD-M de 16 mm de diâmetro exterior e 1,3 mm de espessura. Resistência à compressão 750 N, resistência ao impacto 2 joules, temperatura de trabalho -5°C até 60°C, classificação 3321, segundo NP EN 61386-1 e NP EN 61386-21, com o preço incrementado em 20% relativamente a acessórios e peças especiais. (material) | 159.360 | 0.31 | 49.40 |
| mt35tpt010be | m | Tubo rígido de PVC VD-M de 20 mm de diâmetro exterior e 1,5 mm de espessura. Resistência à compressão 750 N, resistência ao impacto 2 joules, temperatura de trabalho -5°C até 60°C, classificação 3321, segundo NP EN 61386-1 e NP EN 61386-21, com o preço incrementado em 20% relativamente a acessórios e peças especiais. (material) | 154.380 | 0.48 | 74.10 |
| mt35tpt010ce | m | Tubo rígido de PVC VD-M de 25 mm de diâmetro exterior e 1,5 mm de espessura. Resistência à compressão 750 N, resistência ao impacto 2 joules, temperatura de trabalho -5°C até 60°C, classificação 3321, segundo NP EN 61386-1 e NP EN 61386-21, com o preço incrementado em 20% relativamente a acessórios e peças especiais. (material) | 8.300 | 0.74 | 6.14 |
| mt35aia080aa | m | Tubo curvável, fornecido em rolo, de polietileno de parede dupla (lisa pelo interior e corrugada pelo exterior), de cor laranja, de 40 mm de diâmetro nominal, para canalização enterrada, resistência à compressão 250 N, com grau de protecção IP549 segundo NP EN 60529. Segundo NP EN 61386-1, NP EN 61386-22 e EN 50086-2-4. (material) | 8.300 | 1.80 | 14.94 |
| mt35caj020a | Ud | Caixa de derivação para encastrar de 105x105 mm, com grau de protecção normal, dispositivos de ligação e tampa amovível. (material) | 8.000 | 1.79 | 14.32 |
| mt35caj020b | Ud | Caixa de derivação para encastrar de 105x165 mm, com grau de protecção normal, dispositivos de ligação e tampa amovível. (material) | 3.000 | 2.29 | 6.87 |
| mt35caj010a | Ud | Caixa universal, com ligação pelos 2 lados, para encastrar. (material) | 41.000 | 0.17 | 6.97 |
| mt35caj010b | Ud | Caixa universal, com ligação pelos 4 lados, para encastrar. (material) | 17.000 | 0.21 | 3.57 |
| mt35caj011 | Ud | Caixa de encastrar para tomada de 25 A (especial para tomada de corrente em cozinhas). (material) | 1.000 | 2.01 | 2.01 |
| mt35cep010ba | m | Cabo unipolar H07V-U, sendo a sua tensão atribuída de 450/750 V, reacção ao fogo classe Eca segundo NP EN 50575, com condutor unifilar de cobre classe 1 de 1,5 mm² de secção, com isolamento de PVC, para circuito C1, iluminação. Segundo NP 2356-3. (material) | 450.000 | 0.08 | 36.00 |
| mt35cep010cb | m | Cabo unipolar H07V-U, sendo a sua tensão atribuída de 450/750 V, reacção ao fogo classe Eca segundo NP EN 50575, com condutor unifilar de cobre classe 1 de 2,5 mm² de secção, com isolamento de PVC, para circuito C2, tomadas de corrente de utilização geral e frigorífico. Segundo NP 2356-3. (material) | 189.000 | 0.12 | 22.68 |
| mt35cep010dd | m | Cabo unipolar H07V-U, sendo a sua tensão atribuída de 450/750 V, reacção ao fogo classe Eca segundo NP EN 50575, com condutor unifilar de cobre classe 1 de 6 mm² de secção, com isolamento de PVC, para circuito C3, cozinha e forno. Segundo NP 2356-3. (material) | 30.000 | 0.90 | 27.00 |
| mt35cep010ec | m | Cabo unipolar H07V-U, sendo a sua tensão atribuída de 450/750 V, reacção ao fogo classe Eca segundo NP EN 50575, com condutor unifilar de cobre classe 1 de 4 mm² de secção, com isolamento de PVC, para circuito C4, máquina de lavar roupa, máquina de lavar loiça e termoacumulador eléctrico. Segundo NP 2356-3. (material) | 54.000 | 0.62 | 33.48 |
| mt35cep010fb | m | Cabo unipolar H07V-U, sendo a sua tensão atribuída de 450/750 V, reacção ao fogo classe Eca segundo NP EN 50575, com condutor unifilar de cobre classe 1 de 2,5 mm² de secção, com isolamento de PVC, para circuito C5, tomadas de corrente das casas de banho e de cozinha. Segundo NP 2356-3. (material) | 63.000 | 0.12 | 7.56 |
| mt35cep010hb | m | Cabo unipolar H07V-U, sendo a sua tensão atribuída de 450/750 V, reacção ao fogo classe Eca segundo NP EN 50575, com condutor unifilar de cobre classe 1 de 2,5 mm² de secção, com isolamento de PVC, para circuito C7, adicional do tipo C2, tomadas de corrente de utilização geral e frigorífico. Segundo NP 2356-3. (material) | 189.000 | 0.12 | 22.68 |
| mt35cep010ob | m | Cabo unipolar H07V-U, sendo a sua tensão atribuída de 450/750 V, reacção ao fogo classe Eca segundo NP EN 50575, com condutor unifilar de cobre classe 1 de 2,5 mm² de secção, com isolamento de PVC, para circuito C12, adicional do tipo C5, tomadas de corrente das casas de banho e de cozinha. Segundo NP 2356-3. (material) | 63.000 | 0.12 | 7.56 |
| mt35cep010aa | m | Cabo unipolar H07V-U, sendo a sua tensão atribuída de 450/750 V, reacção ao fogo classe Eca segundo NP EN 50575, com condutor unifilar de cobre classe 1 de 1,5 mm² de secção, com isolamento de PVC. Segundo NP 2356-3. (material) | 126.000 | 0.08 | 10.08 |
| mt33seg200a | Ud | Interruptor unipolar, gama média, com tecla de cor branca, aro de 1 elemento de cor branca e embelezador de cor branca. (material) | 7.000 | 8.89 | 62.23 |
| mt33seg211a | Ud | Interruptor duplo, gama média, com tecla de cor branca, aro de 1 elemento de cor branca e embelezador de cor branca. (material) | 2.000 | 13.28 | 26.56 |
| mt33seg201a | Ud | Interruptor bipolar, gama média, com tecla de cor branca, aro de 1 elemento de cor branca e embelezador de cor branca. (material) | 1.000 | 13.83 | 13.83 |
| mt33seg202a | Ud | Comutador, gama média, com tecla de cor branca, aro de 1 elemento de cor branca e embelezador de cor branca. (material) | 12.000 | 9.27 | 111.24 |
| mt33seg203a | Ud | Comutador inversor, gama média, com tecla de cor branca, aro de 1 elemento de cor branca e embelezador de cor branca. (material) | 2.000 | 14.49 | 28.98 |
| mt33seg204a | Ud | Botão de pressão, gama média, com tecla com símbolo de campainha de cor branca, aro de 1 elemento de cor branca e embelezador de cor branca. (material) | 1.000 | 9.73 | 9.73 |
| mt33seg205a | Ud | Campainha 230 V, gama média, com tecla de cor branca, aro de 1 elemento de cor branca e embelezador de cor branca. (material) | 1.000 | 23.54 | 23.54 |
| mt33seg207a | Ud | Base de tomada de 16 A 2P+T, gama média, com tecla de cor branca, aro de 1 elemento de cor branca e embelezador de cor branca. (material) | 27.000 | 9.17 | 247.59 |
| mt33seg227a | Ud | Base de tomada de 16 A 2P+T, gama média, com tecla de cor branca. (material) | 4.000 | 5.82 | 23.28 |
| mt33seg217c | Ud | Aro horizontal de 4 elementos, gama média, de cor branca e embelezador de cor branca. (material) | 1.000 | 11.09 | 11.09 |
| mt33seg210a | Ud | Base de tomada de 25 A 2P+T e 250 V para cozinha, gama média, com tecla de cor branca, aro de 1 elemento de cor branca e embelezador de cor branca. (material) | 1.000 | 13.43 | 13.43 |
| mt33seg504a | Ud | Base de tomada de 16 A 2P+T monobloco estanque, para instalação saliente (IP55), cor cinzento. (material) | 3.000 | 9.68 | 29.04 |
| mt35www010 | Ud | Material auxiliar para instalações eléctricas. (material) | 4.000 | 1.48 | 5.92 |
| mo003 | h | Oficial de 1ª electricista. (mão de obra) | 20.036 | 23.31 | 467.04 |
| mo102 | h | Ajudante de electricista. (mão de obra) | 20.036 | 22.09 | 442.60 |
| % | % | Custos directos complementares | 2 % | 2300.98 | 46.02 |
|  |  | Custos directos |  |  | 2347.00 |
