# Rede de distribuição interior em garagem

- Propriedade do ficheiro: CYPE INGENIEROS, S.A.
- Formato: FIEBDC-3/2002
- Moeda: EUR
- Custos indirectos: 3.00 %
- IVA: 23.00 %

## I Instalações

### IE Eléctricas

#### IEI Instalações interiores

**IEI020** Ud Rede de distribuição interior em garagem.
Rede eléctrica de distribuição interior em garagem com ventilação forçada de 500 m², com 18 arrumos, composta dos seguintes elementos: QUADRO DE ENTRADA formado por caixa saliente de material isolantes com porta opaca, para alojamento do aparelho de corte de entrada (ACE) do tipo disjuntor diferencial limitador (não incluído neste preço) em compartimento independente e precintável e dos seguintes dispositivos: 1 interruptor geral automático (IGA) de corte omnipolar, 11 interruptores diferenciais de 25 A (2P), 5 disjuntores magneto-térmicos de 10 A (2P), 4 disjuntores magneto-térmicos de 16 A (2P), 5 disjuntores magneto-térmicos de 25 A (2P); QUADRO PARCIAL; quadro parcial de outras utilizações (tipo B): 3 disjuntores magneto-térmicos de 16 A (2P), 1 disjuntor magneto-térmico de 25 A (2P); CIRCUITOS INTERIORES constituídos por cabos unipolares com condutores de cobre H07V-U reacção ao fogo classe Eca e SZ1-K (AS+) reacção ao fogo classe Cca-s1b,d1,a1, protegido por tubo rígido VD, para canalização fixa na superfície: 3 circuitos para iluminação, 3 circuitos para iluminação de segurança, 3 circuitos para ventilação, 1 circuito para porta automatizada, 1 circuito para sistema de detecção e alarme de incêndios, 1 circuito para sistema de detecção de monóxido de carbono, 1 circuito para iluminação de arrumos, 1 linha de alimentação para outras utilizações (tipo B) com quadro secundário e 4 circuitos interiores: 1 para iluminação, 1 para tomadas de corrente, 1 para maquinaria, 1 auxiliar; MECANISMOS: 15 botões de pressão para a garagem, 1 interruptor em cada arrumo e os mecanismos de outras utilizações do tipo monobloco saliente (IP55). Inclusive abraçadeiras e elementos de fixação das condutas, caixas de derivação estanques e quantos acessórios sejam necessários para a sua correcta instalação. Totalmente montada, ligada e testada.
Inclui: Marcação de canalizações. Colocação da caixa para o quadro. Colocação do quadro parcial. Montagem dos componentes. Colocação e fixação dos tubos. Colocação de caixas de derivação. Colocação e ligação dos cabos. Colocação de mecanismos.
Critério de medição de projecto: Número de unidades previstas, segundo documentação gráfica de Projecto.
Critério de medição de obra: Medir-se-á o número de unidades realmente executadas segundo especificações de Projecto.

| Código | Un | Descrição | Rendimento | Preço | Importância |
|---|---|---|---|---|---|
| mt35cgm040K | Ud | Caixa saliente com porta opaca, para alojamento do aparelho de corte de entrada (ACE) do tipo disjuntor diferencial limitador em compartimento independente e precintável e dos interruptores de protecção da instalação, 1 fila de 4 módulos (ACE) + 2 filas de 24 módulos. Fabricada em ABS auto-extinguível, com grau de protecção IP40, duplo isolamento (classe II), cor branca RAL 9010. Segundo EN 60670-1. (material) | 1.000 | 31.34 | 31.34 |
| mt35cgm041g | Ud | Caixa para alojamento dos interruptores de protecção da instalação, 1 fila de 12 módulos, de ABS auto-extinguível, de cor branca RAL 9010, com porta opaca, grau de protecção IP40 e duplo isolamento (classe II), para colocar na superfície. Segundo EN 60670-1. (material) | 1.000 | 19.77 | 19.77 |
| mt35cgm021abeah | Ud | Interruptor geral automático (IGA), de 4 módulos, tetrapolar (4P), com 6 kA de poder de corte, de 25 A de intensidade nominal, curva C, inclusive acessórios de montagem. Segundo EN 60898-1. (material) | 1.000 | 78.76 | 78.76 |
| mt35cgm029ag | Ud | Interruptor diferencial instantâneo, 2P/25A/300mA, de 2 módulos, inclusive acessórios de montagem. Segundo EN 61008-1. (material) | 1.000 | 91.21 | 91.21 |
| mt35cgm029aa | Ud | Interruptor diferencial instantâneo, 2P/25A/30mA, de 2 módulos, inclusive acessórios de montagem. Segundo EN 61008-1. (material) | 10.000 | 90.99 | 909.90 |
| mt35cgm021bbbab | Ud | Disjuntor magneto-térmico, de 2 módulos, bipolar (2P), com 6 kA de poder de corte, de 10 A de intensidade nominal, curva C, inclusive acessórios de montagem. Segundo EN 60898-1. (material) | 5.000 | 12.43 | 62.15 |
| mt35cgm021bbbad | Ud | Disjuntor magneto-térmico, de 2 módulos, bipolar (2P), com 6 kA de poder de corte, de 16 A de intensidade nominal, curva C, inclusive acessórios de montagem. Segundo EN 60898-1. (material) | 4.000 | 12.66 | 50.64 |
| mt35cgm021bbbah | Ud | Disjuntor magneto-térmico, de 2 módulos, bipolar (2P), com 6 kA de poder de corte, de 25 A de intensidade nominal, curva C, inclusive acessórios de montagem. Segundo EN 60898-1. (material) | 5.000 | 14.08 | 70.40 |
| mt35cgm050a | Ud | Contador de minutos para temporização da iluminação, 5 A, regulável de 1 a 7 minutos. (material) | 1.000 | 42.11 | 42.11 |
| mt35tpt010ke | m | Tubo rígido de PVC VD-F de 16 mm de diâmetro exterior e 1,3 mm de espessura. Resistência à compressão 1250 N, resistência ao impacto 6 joules, temperatura de trabalho -25°C até 90°C, classificação 4442, segundo NP EN 61386-1 e NP EN 61386-21, com o preço incrementado em 20% relativamente a acessórios e peças especiais. (material) | 270.832 | 1.78 | 482.08 |
| mt35tpt010le | m | Tubo rígido de PVC VD-F de 20 mm de diâmetro exterior e 1,5 mm de espessura. Resistência à compressão 1250 N, resistência ao impacto 6 joules, temperatura de trabalho -25°C até 90°C, classificação 4442, segundo NP EN 61386-1 e NP EN 61386-21, com o preço incrementado em 20% relativamente a acessórios e peças especiais. (material) | 6.000 | 2.18 | 13.08 |
| mt35tpt010me | m | Tubo rígido de PVC VD-F de 25 mm de diâmetro exterior e 1,5 mm de espessura. Resistência à compressão 1250 N, resistência ao impacto 6 joules, temperatura de trabalho -25°C até 90°C, classificação 4442, segundo NP EN 61386-1 e NP EN 61386-21, com o preço incrementado em 20% relativamente a acessórios e peças especiais. (material) | 37.541 | 2.63 | 98.73 |
| mt35caj030d | Ud | Caixa de derivação estanque, rectangular, de 105x105x55 mm, com 7 cones e tampa amovível com parafusos de 1/4 de volta, para instalar na superfície. Inclusive dispositivos de ligação e elementos de fixação. (material) | 18.000 | 3.12 | 56.16 |
| mt35cep010ab | m | Cabo unipolar H07V-U, sendo a sua tensão atribuída de 450/750 V, reacção ao fogo classe Eca segundo NP EN 50575, com condutor unifilar de cobre classe 1 de 2,5 mm² de secção, com isolamento de PVC. Segundo NP 2356-3. (material) | 830.496 | 0.12 | 99.66 |
| mt35cep010ad | m | Cabo unipolar H07V-U, sendo a sua tensão atribuída de 450/750 V, reacção ao fogo classe Eca segundo NP EN 50575, com condutor unifilar de cobre classe 1 de 6 mm² de secção, com isolamento de PVC. Segundo NP 2356-3. (material) | 12.000 | 0.90 | 10.80 |
| mt35cun050b | m | Cabo unipolar SZ1-K (AS+), sendo a sua tensão atribuída de 0,6/1 kV, reacção ao fogo classe Cca-s1b,d1,a1 segundo NP EN 50575, com condutor de cobre classe 5 (-K) de 2,5 mm² de secção, com isolamento de composto termoestável especial ignífugo e bainha de composto termoplástico à base de poliolefina com baixa emissão de fumos e gases corrosivos (Z1) de cor laranja. Segundo IEC 60502-1. (material) | 469.500 | 0.45 | 211.28 |
| mt35cun050d | m | Cabo unipolar SZ1-K (AS+), sendo a sua tensão atribuída de 0,6/1 kV, reacção ao fogo classe Cca-s1b,d1,a1 segundo NP EN 50575, com condutor de cobre classe 5 (-K) de 6 mm² de secção, com isolamento de composto termoestável especial ignífugo e bainha de composto termoplástico à base de poliolefina com baixa emissão de fumos e gases corrosivos (Z1) de cor laranja. Segundo IEC 60502-1. (material) | 167.705 | 0.70 | 117.39 |
| mt33seg502 | Ud | Botão de pressão monobloco estanque para instalação saliente (IP55), cor cinzento. (material) | 15.000 | 8.00 | 120.00 |
| mt33seg501 | Ud | Interruptor bipolar monobloco estanque para instalação saliente (IP55), cor cinzento. (material) | 20.000 | 13.77 | 275.40 |
| mt33seg504a | Ud | Base de tomada de 16 A 2P+T monobloco estanque, para instalação saliente (IP55), cor cinzento. (material) | 1.000 | 9.68 | 9.68 |
| mt35www010 | Ud | Material auxiliar para instalações eléctricas. (material) | 7.000 | 1.48 | 10.36 |
| mo003 | h | Oficial de 1ª electricista. (mão de obra) | 32.387 | 23.31 | 754.94 |
| mo102 | h | Ajudante de electricista. (mão de obra) | 30.847 | 22.09 | 681.41 |
| % | % | Custos directos complementares | 2 % | 4297.25 | 85.95 |
|  |  | Custos directos |  |  | 4383.20 |
