# Rede de distribuição interior de serviços comuns

- Propriedade do ficheiro: CYPE INGENIEROS, S.A.
- Formato: FIEBDC-3/2002
- Moeda: EUR
- Custos indirectos: 3.00 %
- IVA: 23.00 %

## I Instalações

### IE Eléctricas

#### IEI Instalações interiores

**IEI030** Ud Rede de distribuição interior de serviços comuns.
Rede eléctrica de distribuição interior de serviços comuns, composta dos seguintes elementos: QUADRO DE SERVIÇOS COMUNS formado por caixa encastrável de material isolantes com porta opaca, para alojamento do aparelho de corte de entrada (ACE) do tipo disjuntor diferencial limitador (não incluído neste preço) e, compartimento independente e precintável e dos seguintes dispositivos: 1 interruptor geral automático (IGA) de corte omnipolar, 2 interruptores diferenciais de 25 A (4P), 6 interruptores diferenciais de 25 A (2P), 2 disjuntores magneto-térmicos de 16 A (4P), 7 disjuntores magneto-térmicos de 16 A (2P), 2 disjuntores magneto-térmicos de 25 A (2P); QUADROS PARCIAIS: quadro parcial de ascensor: 1 disjuntor magneto-térmico de 16 A (4P), 2 disjuntores magneto-térmicos de 16 A (2P); quadro parcial de arrumos: 2 disjuntores magneto-térmicos de 16 A (2P); CIRCUITOS: 2 circuitos interiores para iluminação de escadas e zonas comuns; 2 circuitos interiores para iluminação de segurança de escadas e zonas comuns; 1 circuito interior para porteiro electrónico ou vídeo-porteiro; 1 circuito interior para tomadas de corrente; 1 linha de alimentação para 1 ascensor ITA-1 com quadro parcial e 3 circuitos interiores: 1 para o ascensor, 1 para iluminação e 1 para tomadas de corrente; 3 circuitos interiores: 1 para grupo de bombagem, 1 para iluminação e 1 para tomadas de corrente; 1 linha de alimentação para ETI e 1 linha de alimentação para ETS; 1 linha de alimentação para 5 arrumos com quadro parcial e 2 circuitos interiores: 1 para iluminação e 1 para tomadas de corrente; MECANISMOS: 25 botões de pressão para iluminação de escadas e zonas comuns, 2 interruptores para o ascensor, 2 interruptores para grupo de bombagem, 2 tomadas de corrente, 2 tomadas de corrente para o ascensor, 2 tomadas de corrente para grupo de bombagem, 1 interruptor e 1 tomada de corrente em cada arrumo. Inclusive tubo protector, elementos de fixação das canalizações, caixas de derivação e dispositivos de ligação e quantos acessórios sejam necessários para a sua correcta instalação. Totalmente montada, ligada e testada.
Inclui: Marcação do traçado de condutas. Colocação da caixa para o quadro. Colocação dos quadros parciais. Montagem dos componentes. Colocação e fixação dos tubos. Colocação de caixas de derivação e de encastrar. Colocação e ligação dos cabos. Colocação de mecanismos.
Critério de medição de projecto: Número de unidades previstas, segundo documentação gráfica de Projecto.
Critério de medição de obra: Medir-se-á o número de unidades realmente executadas segundo especificações de Projecto.

| Código | Un | Descrição | Rendimento | Preço | Importância |
|---|---|---|---|---|---|
| mt35cgm040s | Ud | Caixa encastrável com porta opaca, para alojamento do aparelho de corte de entrada (ACE) do tipo disjuntor diferencial limitador em compartimento independente e precintável e dos interruptores de protecção da instalação, 1 fila de 4 módulos (ACE) + 2 filas de 44 módulos. Fabricada em ABS auto-extinguível, com grau de protecção IP40, duplo isolamento (classe II), cor branca RAL 9010. Segundo EN 60670-1. (material) | 1.000 | 48.49 | 48.49 |
| mt35cgm021abeah | Ud | Interruptor geral automático (IGA), de 4 módulos, tetrapolar (4P), com 6 kA de poder de corte, de 25 A de intensidade nominal, curva C, inclusive acessórios de montagem. Segundo EN 60898-1. (material) | 1.000 | 78.76 | 78.76 |
| mt35cgm031aa | Ud | Interruptor diferencial instantâneo, 4P/25A/30mA, de 4 módulos, inclusive acessórios de montagem. Segundo EN 61008-1. (material) | 2.000 | 166.07 | 332.14 |
| mt35cgm029aa | Ud | Interruptor diferencial instantâneo, 2P/25A/30mA, de 2 módulos, inclusive acessórios de montagem. Segundo EN 61008-1. (material) | 6.000 | 90.99 | 545.94 |
| mt35cgm021bbead | Ud | Disjuntor magneto-térmico, de 4 módulos, tetrapolar (4P), com 6 kA de poder de corte, de 16 A de intensidade nominal, curva C, inclusive acessórios de montagem. Segundo EN 60898-1. (material) | 3.000 | 78.61 | 235.83 |
| mt35cgm021bbbad | Ud | Disjuntor magneto-térmico, de 2 módulos, bipolar (2P), com 6 kA de poder de corte, de 16 A de intensidade nominal, curva C, inclusive acessórios de montagem. Segundo EN 60898-1. (material) | 11.000 | 12.66 | 139.26 |
| mt35cgm021bbbah | Ud | Disjuntor magneto-térmico, de 2 módulos, bipolar (2P), com 6 kA de poder de corte, de 25 A de intensidade nominal, curva C, inclusive acessórios de montagem. Segundo EN 60898-1. (material) | 2.000 | 14.08 | 28.16 |
| mt35cgm050a | Ud | Contador de minutos para temporização da iluminação, 5 A, regulável de 1 a 7 minutos. (material) | 1.000 | 42.11 | 42.11 |
| mt35cgm041e | Ud | Caixa para alojamento dos interruptores de protecção da instalação, 1 fila de 8 módulos, de ABS auto-extinguível, de cor branca RAL 9010, com porta opaca, grau de protecção IP40 e duplo isolamento (classe II), para colocar na superfície. Segundo EN 60670-1. (material) | 2.000 | 16.01 | 32.02 |
| mt35tpt010ke | m | Tubo rígido de PVC VD-F de 16 mm de diâmetro exterior e 1,3 mm de espessura. Resistência à compressão 1250 N, resistência ao impacto 6 joules, temperatura de trabalho -25°C até 90°C, classificação 4442, segundo NP EN 61386-1 e NP EN 61386-21, com o preço incrementado em 20% relativamente a acessórios e peças especiais. (material) | 66.917 | 1.78 | 119.11 |
| mt35tpt010le | m | Tubo rígido de PVC VD-F de 20 mm de diâmetro exterior e 1,5 mm de espessura. Resistência à compressão 1250 N, resistência ao impacto 6 joules, temperatura de trabalho -25°C até 90°C, classificação 4442, segundo NP EN 61386-1 e NP EN 61386-21, com o preço incrementado em 20% relativamente a acessórios e peças especiais. (material) | 147.116 | 2.18 | 320.71 |
| mt35tpt010me | m | Tubo rígido de PVC VD-F de 25 mm de diâmetro exterior e 1,5 mm de espessura. Resistência à compressão 1250 N, resistência ao impacto 6 joules, temperatura de trabalho -25°C até 90°C, classificação 4442, segundo NP EN 61386-1 e NP EN 61386-21, com o preço incrementado em 20% relativamente a acessórios e peças especiais. (material) | 48.970 | 2.63 | 128.79 |
| mt35tpt010ne | m | Tubo rígido de PVC VD-F de 32 mm de diâmetro exterior e 1,8 mm de espessura. Resistência à compressão 1250 N, resistência ao impacto 6 joules, temperatura de trabalho -25°C até 90°C, classificação 4442, segundo NP EN 61386-1 e NP EN 61386-21, com o preço incrementado em 20% relativamente a acessórios e peças especiais. (material) | 60.590 | 3.62 | 219.34 |
| mt35aia080aa | m | Tubo curvável, fornecido em rolo, de polietileno de parede dupla (lisa pelo interior e corrugada pelo exterior), de cor laranja, de 40 mm de diâmetro nominal, para canalização enterrada, resistência à compressão 250 N, com grau de protecção IP549 segundo NP EN 60529. Segundo NP EN 61386-1, NP EN 61386-22 e EN 50086-2-4. (material) | 10.000 | 1.80 | 18.00 |
| mt35cep010aa | m | Cabo unipolar H07V-U, sendo a sua tensão atribuída de 450/750 V, reacção ao fogo classe Eca segundo NP EN 50575, com condutor unifilar de cobre classe 1 de 1,5 mm² de secção, com isolamento de PVC. Segundo NP 2356-3. (material) | 241.868 | 0.08 | 19.35 |
| mt35cep010ab | m | Cabo unipolar H07V-U, sendo a sua tensão atribuída de 450/750 V, reacção ao fogo classe Eca segundo NP EN 50575, com condutor unifilar de cobre classe 1 de 2,5 mm² de secção, com isolamento de PVC. Segundo NP 2356-3. (material) | 522.743 | 0.12 | 62.73 |
| mt35cep010ac | m | Cabo unipolar H07V-U, sendo a sua tensão atribuída de 450/750 V, reacção ao fogo classe Eca segundo NP EN 50575, com condutor unifilar de cobre classe 1 de 4 mm² de secção, com isolamento de PVC. Segundo NP 2356-3. (material) | 291.500 | 0.62 | 180.73 |
| mt35cep010ad | m | Cabo unipolar H07V-U, sendo a sua tensão atribuída de 450/750 V, reacção ao fogo classe Eca segundo NP EN 50575, com condutor unifilar de cobre classe 1 de 6 mm² de secção, com isolamento de PVC. Segundo NP 2356-3. (material) | 219.000 | 0.90 | 197.10 |
| mt35caj030d | Ud | Caixa de derivação estanque, rectangular, de 105x105x55 mm, com 7 cones e tampa amovível com parafusos de 1/4 de volta, para instalar na superfície. Inclusive dispositivos de ligação e elementos de fixação. (material) | 11.000 | 3.12 | 34.32 |
| mt35caj010a | Ud | Caixa universal, com ligação pelos 2 lados, para encastrar. (material) | 25.000 | 0.17 | 4.25 |
| mt33seg503 | Ud | Botão de pressão para escada, com espelho, cor cinzento. (material) | 25.000 | 7.58 | 189.50 |
| mt33seg501 | Ud | Interruptor bipolar monobloco estanque para instalação saliente (IP55), cor cinzento. (material) | 9.000 | 13.77 | 123.93 |
| mt33seg504a | Ud | Base de tomada de 16 A 2P+T monobloco estanque, para instalação saliente (IP55), cor cinzento. (material) | 11.000 | 9.68 | 106.48 |
| mt35www010 | Ud | Material auxiliar para instalações eléctricas. (material) | 8.000 | 1.48 | 11.84 |
| mo003 | h | Oficial de 1ª electricista. (mão de obra) | 28.083 | 23.31 | 654.61 |
| mo102 | h | Ajudante de electricista. (mão de obra) | 26.823 | 22.09 | 592.52 |
| % | % | Custos directos complementares | 2 % | 4466.02 | 89.32 |
|  |  | Custos directos |  |  | 4555.34 |
