# Rede de distribuição interior para local comercial ou escritório

- Propriedade do ficheiro: CYPE INGENIEROS, S.A.
- Formato: FIEBDC-3/2002
- Moeda: EUR
- Custos indirectos: 3.00 %
- IVA: 23.00 %

## I Instalações

### IE Eléctricas

#### IEI Instalações interiores

**IEI040** Ud Rede de distribuição interior para local comercial ou escritório.
Rede eléctrica de distribuição interior para local de 100 m², composta dos seguintes elementos: QUADRO DE ENTRADA formado por caixa encastrável de material isolante com porta transparente, para alojamento do aparelho de corte de entrada (ACE) do tipo disjuntor diferencial limitador (não incluído neste preço) em compartimento independente e precintável e dos seguintes dispositivos: 1 interruptor geral automático (IGA) de corte omnipolar, 3 interruptores diferenciais de 40 A, 2 disjuntores magneto-térmicos de 10 A, 2 disjuntores magneto-térmicos de 16 A, 1 disjuntor magneto-térmico de 25 A; CIRCUITOS INTERIORES constituídos por cabos unipolares com condutores de cobre, H07V-U reacção ao fogo classe Eca 3G2,5 mm² e 5G6 mm², protegido por tubo rígido VD, para canalização embebida: 1 circuito para iluminação, 1 circuito para tomadas de corrente, 1 circuito para ar condicionado, 1 circuito para iluminação de segurança, 1 circuito para fecho automatizado; MECANISMOS: gama média (tecla ou tampa: branco; aro: branco; embelezador: branco). Totalmente montada, ligada e testada.
Inclui: Marcação de canalizações. Colocação da caixa para o quadro. Montagem dos componentes. Colocação e fixação dos tubos. Colocação de caixas de derivação e de encastrar. Colocação e ligação dos cabos. Colocação de mecanismos.
Critério de medição de projecto: Número de unidades previstas, segundo documentação gráfica de Projecto.
Critério de medição de obra: Medir-se-á o número de unidades realmente executadas segundo especificações de Projecto.

| Código | Un | Descrição | Rendimento | Preço | Importância |
|---|---|---|---|---|---|
| mt35cgm040h | Ud | Caixa encastrável com porta transparente, para alojamento do aparelho de corte de entrada (ACE) do tipo disjuntor diferencial limitador em compartimento independente e precintável e dos interruptores de protecção da instalação, 1 fila de 4 módulos (ACE) + 1 fila de 18 módulos. Fabricada em ABS auto-extinguível, com grau de protecção IP40, duplo isolamento (classe II), cor branca RAL 9010. Segundo EN 60670-1. (material) | 1.000 | 26.02 | 26.02 |
| mt35cgm021abbal | Ud | Interruptor geral automático (IGA), de 2 módulos, bipolar (2P), com 6 kA de poder de corte, de 40 A de intensidade nominal, curva C, inclusive acessórios de montagem. Segundo EN 60898-1. (material) | 1.000 | 42.07 | 42.07 |
| mt35cgm029ah | Ud | Interruptor diferencial instantâneo, 2P/40A/300mA, de 2 módulos, inclusive acessórios de montagem. Segundo EN 61008-1. (material) | 1.000 | 91.27 | 91.27 |
| mt35cgm029ab | Ud | Interruptor diferencial instantâneo, 2P/40A/30mA, de 2 módulos, inclusive acessórios de montagem. Segundo EN 61008-1. (material) | 2.000 | 93.73 | 187.46 |
| mt35cgm021bbbab | Ud | Disjuntor magneto-térmico, de 2 módulos, bipolar (2P), com 6 kA de poder de corte, de 10 A de intensidade nominal, curva C, inclusive acessórios de montagem. Segundo EN 60898-1. (material) | 2.000 | 12.43 | 24.86 |
| mt35cgm021bbbad | Ud | Disjuntor magneto-térmico, de 2 módulos, bipolar (2P), com 6 kA de poder de corte, de 16 A de intensidade nominal, curva C, inclusive acessórios de montagem. Segundo EN 60898-1. (material) | 2.000 | 12.66 | 25.32 |
| mt35cgm021bbbah | Ud | Disjuntor magneto-térmico, de 2 módulos, bipolar (2P), com 6 kA de poder de corte, de 25 A de intensidade nominal, curva C, inclusive acessórios de montagem. Segundo EN 60898-1. (material) | 1.000 | 14.08 | 14.08 |
| mt35tpt010ae | m | Tubo rígido de PVC VD-M de 16 mm de diâmetro exterior e 1,3 mm de espessura. Resistência à compressão 750 N, resistência ao impacto 2 joules, temperatura de trabalho -5°C até 60°C, classificação 3321, segundo NP EN 61386-1 e NP EN 61386-21, com o preço incrementado em 20% relativamente a acessórios e peças especiais. (material) | 76.360 | 0.31 | 23.67 |
| mt35tpt010ce | m | Tubo rígido de PVC VD-M de 25 mm de diâmetro exterior e 1,5 mm de espessura. Resistência à compressão 750 N, resistência ao impacto 2 joules, temperatura de trabalho -5°C até 60°C, classificação 3321, segundo NP EN 61386-1 e NP EN 61386-21, com o preço incrementado em 20% relativamente a acessórios e peças especiais. (material) | 25.730 | 0.74 | 19.04 |
| mt35caj020a | Ud | Caixa de derivação para encastrar de 105x105 mm, com grau de protecção normal, dispositivos de ligação e tampa amovível. (material) | 3.000 | 1.79 | 5.37 |
| mt35caj020b | Ud | Caixa de derivação para encastrar de 105x165 mm, com grau de protecção normal, dispositivos de ligação e tampa amovível. (material) | 1.000 | 2.29 | 2.29 |
| mt35caj010a | Ud | Caixa universal, com ligação pelos 2 lados, para encastrar. (material) | 10.000 | 0.17 | 1.70 |
| mt35caj010b | Ud | Caixa universal, com ligação pelos 4 lados, para encastrar. (material) | 7.000 | 0.21 | 1.47 |
| mt35cep010ab | m | Cabo unipolar H07V-U, sendo a sua tensão atribuída de 450/750 V, reacção ao fogo classe Eca segundo NP EN 50575, com condutor unifilar de cobre classe 1 de 2,5 mm² de secção, com isolamento de PVC. Segundo NP 2356-3. (material) | 276.000 | 0.12 | 33.12 |
| mt35cep010ad | m | Cabo unipolar H07V-U, sendo a sua tensão atribuída de 450/750 V, reacção ao fogo classe Eca segundo NP EN 50575, com condutor unifilar de cobre classe 1 de 6 mm² de secção, com isolamento de PVC. Segundo NP 2356-3. (material) | 155.000 | 0.90 | 139.50 |
| mt33seg200a | Ud | Interruptor unipolar, gama média, com tecla de cor branca, aro de 1 elemento de cor branca e embelezador de cor branca. (material) | 3.000 | 8.89 | 26.67 |
| mt33seg211a | Ud | Interruptor duplo, gama média, com tecla de cor branca, aro de 1 elemento de cor branca e embelezador de cor branca. (material) | 1.000 | 13.28 | 13.28 |
| mt33seg201a | Ud | Interruptor bipolar, gama média, com tecla de cor branca, aro de 1 elemento de cor branca e embelezador de cor branca. (material) | 3.000 | 13.83 | 41.49 |
| mt33seg202a | Ud | Comutador, gama média, com tecla de cor branca, aro de 1 elemento de cor branca e embelezador de cor branca. (material) | 2.000 | 9.27 | 18.54 |
| mt33seg212a | Ud | Comutador duplo, gama média, com tecla de cor branca, aro de 1 elemento de cor branca e embelezador de cor branca. (material) | 1.000 | 15.46 | 15.46 |
| mt33seg204a | Ud | Botão de pressão, gama média, com tecla com símbolo de campainha de cor branca, aro de 1 elemento de cor branca e embelezador de cor branca. (material) | 1.000 | 9.73 | 9.73 |
| mt33seg205a | Ud | Campainha 230 V, gama média, com tecla de cor branca, aro de 1 elemento de cor branca e embelezador de cor branca. (material) | 1.000 | 23.54 | 23.54 |
| mt33seg207a | Ud | Base de tomada de 16 A 2P+T, gama média, com tecla de cor branca, aro de 1 elemento de cor branca e embelezador de cor branca. (material) | 5.000 | 9.17 | 45.85 |
| mt35www010 | Ud | Material auxiliar para instalações eléctricas. (material) | 3.000 | 1.48 | 4.44 |
| mo003 | h | Oficial de 1ª electricista. (mão de obra) | 8.589 | 23.31 | 200.21 |
| mo102 | h | Ajudante de electricista. (mão de obra) | 8.119 | 22.09 | 179.35 |
| % | % | Custos directos complementares | 2 % | 1215.80 | 24.32 |
|  |  | Custos directos |  |  | 1240.12 |
