# Tubagem para ramal de introdução de água potável, colocada superficialmente

- Propriedade do ficheiro: CYPE INGENIEROS, S.A.
- Formato: FIEBDC-3/2002
- Moeda: EUR
- Custos indirectos: 3.00 %
- IVA: 23.00 %

## I Instalações

### IF Abastecimento de água

#### IFB Ramais de introdução

**IFB005** m Tubagem para ramal de introdução de água potável, colocada superficialmente.
Tubagem para ramal de introdução de água potável, colocada superficialmente e fixada ao paramento, formada por tubo de polipropileno copolímero random (PP-R), série 3,2, de 40 mm de diâmetro exterior e 5,5 mm de espessura. Inclusive material auxiliar para montagem e fixação, acessórios e peças especiais.
Inclui: Marcação. Colocação e fixação do tubo e acessórios. Realização de ensaios.
Critério de medição de projecto: Comprimento medido segundo documentação gráfica de Projecto.
Critério de medição de obra: Medir-se-á o comprimento realmente executado segundo especificações de Projecto.

| Código | Un | Descrição | Rendimento | Preço | Importância |
|---|---|---|---|---|---|
| mt37toa400q | Ud | Material auxiliar para montagem e fixação das tubagens de polipropileno copolímero random (PP-R), série 3,2, de 40 mm de diâmetro exterior. (material) | 1.000 | 0.21 | 0.21 |
| mt37toa110bqg | m | Tubo de polipropileno copolímero random (PP-R), série 3,2, de 40 mm de diâmetro exterior e 5,5 mm de espessura, segundo NP EN ISO 15874-2, com o preço incrementado em 30% relativamente a acessórios e peças especiais. (material) | 1.000 | 9.86 | 9.86 |
| op00ato010 |  | Aparafusadora. | 1.000 | 0.00 | 0.00 |
| op00mar010 |  | Martelo. | 1.000 | 0.00 | 0.00 |
| op00tal010 |  | Berbequim. | 1.000 | 0.00 | 0.00 |
| mo008 | h | Oficial de 1ª canalizador. (mão de obra) | 0.070 | 23.31 | 1.63 |
| mo107 | h | Ajudante de canalizador. (mão de obra) | 0.070 | 22.09 | 1.55 |
| % | % | Custos directos complementares | 2 % | 13.25 | 0.27 |
|  |  | Custos directos |  |  | 13.52 |
