# Tubagem para ramal de introdução de água potável, colocada superficialmente

- Propriedade do ficheiro: CYPE INGENIEROS, S.A.
- Formato: FIEBDC-3/2002
- Moeda: EUR
- Custos indirectos: 3.00 %
- IVA: 23.00 %

## I Instalações

### IF Abastecimento de água

#### IFB Ramais de introdução

**IFB005** m Tubagem para ramal de introdução de água potável, colocada superficialmente.
Tubagem para ramal de introdução de água potável, colocada superficialmente e fixada ao paramento, formada por tubo de polipropileno copolímero random (PP-R), série 2,5, de 16 mm de diâmetro exterior e 2,7 mm de espessura. Inclusive material auxiliar para montagem e fixação, acessórios e peças especiais.
Inclui: Marcação. Colocação e fixação do tubo e acessórios. Realização de ensaios.
Critério de medição de projecto: Comprimento medido segundo documentação gráfica de Projecto.
Critério de medição de obra: Medir-se-á o comprimento realmente executado segundo especificações de Projecto.

| Código | Un | Descrição | Rendimento | Preço | Importância |
|---|---|---|---|---|---|
| mt37toa400C | Ud | Material auxiliar para montagem e fixação das tubagens de polipropileno copolímero random (PP-R), série 2,5, de 16 mm de diâmetro exterior. (material) | 1.000 | 0.05 | 0.05 |
| mt37toa110cCg | m | Tubo de polipropileno copolímero random (PP-R), série 2,5, de 16 mm de diâmetro exterior e 2,7 mm de espessura, segundo NP EN ISO 15874-2, com o preço incrementado em 30% relativamente a acessórios e peças especiais. (material) | 1.000 | 2.12 | 2.12 |
| op00ato010 |  | Aparafusadora. | 1.000 | 0.00 | 0.00 |
| op00mar010 |  | Martelo. | 1.000 | 0.00 | 0.00 |
| op00tal010 |  | Berbequim. | 1.000 | 0.00 | 0.00 |
| mo008 | h | Oficial de 1ª canalizador. (mão de obra) | 0.040 | 23.31 | 0.93 |
| mo107 | h | Ajudante de canalizador. (mão de obra) | 0.040 | 22.09 | 0.88 |
| % | % | Custos directos complementares | 2 % | 3.98 | 0.08 |
|  |  | Custos directos |  |  | 4.06 |
