# Ramal de introdução de água potável

- Propriedade do ficheiro: CYPE INGENIEROS, S.A.
- Formato: FIEBDC-3/2002
- Moeda: EUR
- Custos indirectos: 3.00 %
- IVA: 23.00 %

## I Instalações

### IF Abastecimento de água

#### IFB Ramais de introdução

**IFB010** Ud Ramal de introdução de água potável.
Ramal de introdução de água potável, de 8 m de comprimento, colocado superficialmente e fixado ao paramento, formada por tubo multicamada de polietileno reticulado/alumínio/polietileno (PE-X/Al/PE), de 32 mm de diâmetro exterior e 3,1 mm de espessura; válvula de corte adufa de alojada em nicho com aro e tampa de ferro fundido dúctil, ferragens de pendurar, fechadura e fixação do aro na abertura previamente preparada para o seu alojamento. Inclusive material auxiliar para montagem e fixação, acessórios e peças especiais.
Inclui: Marcação. Formação do nicho. Colocação e fixação do tubo e acessórios. Montagem da válvula de corte. Protecção do nicho perante golpes. Colocação do aro e da tampa. Realização de ensaios.
Critério de medição de projecto: Número de unidades previstas, segundo documentação gráfica de Projecto.
Critério de medição de obra: Medir-se-á o número de unidades realmente executadas segundo especificações de Projecto.

| Código | Un | Descrição | Rendimento | Preço | Importância |
|---|---|---|---|---|---|
| mt37svc010f | Ud | Válvula adufa de latão fundido, para enroscar, de 1". (material) | 1.000 | 9.14 | 9.14 |
| mt37aar010b | Ud | Aro e tampa de ferro fundido dúctil de 40x40 cm, segundo Companhia Abastecedora. (material) | 1.000 | 27.75 | 27.75 |
| mt37tmc406d | Ud | Material auxiliar para montagem e fixação das tubagens multicamada de polietileno reticulado/alumínio/polietileno (PE-X/Al/PE), de 32 mm de diâmetro exterior. (material) | 8.000 | 0.27 | 2.16 |
| mt37tmc026dg | m | Tubo multicamada de polietileno reticulado/alumínio/polietileno (PE-X/Al/PE), de 32 mm de diâmetro exterior e 3,1 mm de espessura, segundo NP EN ISO 21003-1, com o preço incrementado em 30% relativamente a acessórios e peças especiais. (material) | 8.000 | 6.90 | 55.20 |
| op00ato010 |  | Aparafusadora. | 1.000 | 0.00 | 0.00 |
| op00mar010 |  | Martelo. | 1.000 | 0.00 | 0.00 |
| op00tal010 |  | Berbequim. | 1.000 | 0.00 | 0.00 |
| mo020 | h | Oficial de 1ª construção. (mão de obra) | 0.200 | 22.68 | 4.54 |
| mo113 | h | Operário não qualificado construção. (mão de obra) | 0.200 | 21.45 | 4.29 |
| mo008 | h | Oficial de 1ª canalizador. (mão de obra) | 0.400 | 23.31 | 9.32 |
| mo107 | h | Ajudante de canalizador. (mão de obra) | 0.400 | 22.09 | 8.84 |
| % | % | Custos directos complementares | 2 % | 121.24 | 2.42 |
|  |  | Custos directos |  |  | 123.66 |
