# Ramal de introdução de água potável

- Propriedade do ficheiro: CYPE INGENIEROS, S.A.
- Formato: FIEBDC-3/2002
- Moeda: EUR
- Custos indirectos: 3.00 %
- IVA: 23.00 %

## I Instalações

### IF Abastecimento de água

#### IFB Ramais de introdução

**IFB010** Ud Ramal de introdução de água potável.
Ramal de introdução de água potável, de 8 m de comprimento, colocado superficialmente e fixado ao paramento, formada por tubo de polietileno reticulado (PE-Xa), série 5, de 75 mm de diâmetro exterior, PN=6 atm e 6,8 mm de espessura, fornecido em rolos; válvula de corte adufa de. Inclusive material auxiliar para montagem e fixação, acessórios e peças especiais.
Inclui: Marcação. Colocação e fixação do tubo e acessórios. Montagem da válvula de corte. Realização de ensaios.
Critério de medição de projecto: Número de unidades previstas, segundo documentação gráfica de Projecto.
Critério de medição de obra: Medir-se-á o número de unidades realmente executadas segundo especificações de Projecto.

| Código | Un | Descrição | Rendimento | Preço | Importância |
|---|---|---|---|---|---|
| mt37svc010r | Ud | Válvula adufa de latão fundido, para enroscar, de 2 1/2". (material) | 1.000 | 63.28 | 63.28 |
| mt37tpu400h | Ud | Material auxiliar para montagem e fixação das tubagens de polietileno reticulado (PE-Xa), série 5, de 75 mm de diâmetro exterior. (material) | 8.000 | 2.55 | 20.40 |
| mt37tpu010xg | m | Tubo de polietileno reticulado (PE-Xa), série 5, de 75 mm de diâmetro exterior, PN=6 atm e 6,8 mm de espessura, fornecido em rolos, segundo NP EN ISO 15875-2, com o preço incrementado em 30% relativamente a acessórios e peças especiais. (material) | 8.000 | 63.06 | 504.48 |
| op00ato010 |  | Aparafusadora. | 1.000 | 0.00 | 0.00 |
| op00mar010 |  | Martelo. | 1.000 | 0.00 | 0.00 |
| op00tal010 |  | Berbequim. | 1.000 | 0.00 | 0.00 |
| mo008 | h | Oficial de 1ª canalizador. (mão de obra) | 0.800 | 23.31 | 18.65 |
| mo107 | h | Ajudante de canalizador. (mão de obra) | 0.800 | 22.09 | 17.67 |
| % | % | Custos directos complementares | 2 % | 624.48 | 12.49 |
|  |  | Custos directos |  |  | 636.97 |
