# Depósito pré-fabricado de água potável, para enterrar

- Propriedade do ficheiro: CYPE INGENIEROS, S.A.
- Formato: FIEBDC-3/2002
- Moeda: EUR
- Custos indirectos: 3.00 %
- IVA: 23.00 %

## I Instalações

### IF Abastecimento de água

#### IFD Depósitos/grupos de bombagem

**IFD070** Ud Depósito pré-fabricado de água potável, para enterrar.
Depósito de polietileno de alta densidade (PEAD/HDPE), horizontal, de 500 l, com arejador e escoadouro, de água potável, para enterrar; válvula de corte adufa de latão fundido de 2 1/2" DN 65 mm para a entrada; mecanismo de corte de enchimento formado por válvula de flutuador; válvula de corte adufa de latão fundido de 1" DN 25 mm para a saída. Incluindo material auxiliar. Totalmente montado, ligado e testado. Sem incluir trabalhos auxiliares.
Inclui: Marcação. Limpeza da base de apoio do depósito. Introdução do depósito. Fixação e montagem do depósito. Colocação e montagem de válvulas. Colocação e fixação de tubagens e acessórios.
Critério de medição de projecto: Número de unidades previstas, segundo documentação gráfica de Projecto.
Critério de medição de obra: Medir-se-á o número de unidades realmente executadas segundo especificações de Projecto.

| Código | Un | Descrição | Rendimento | Preço | Importância |
|---|---|---|---|---|---|
| mt37svc010r | Ud | Válvula adufa de latão fundido, para enroscar, de 2 1/2". (material) | 1.000 | 63.28 | 63.28 |
| mt37vfl010g | Ud | Válvula de flutuador de 2 1/2" de diâmetro, para uma pressão máxima de 5 bar, com corpo de latão, bóia esférica roscada de latão e obturador de borracha. (material) | 1.000 | 523.96 | 523.96 |
| mt37dpb110aa | Ud | Depósito de polietileno de alta densidade (PEAD/HDPE), horizontal, de 500 l, de 750 mm de diâmetro e 1250 mm de comprimento, com boca de acesso de 300 mm de diâmetro, arejador e escoadouro, para enterrar. (material) | 1.000 | 231.83 | 231.83 |
| mt37svc010f | Ud | Válvula adufa de latão fundido, para enroscar, de 1". (material) | 1.000 | 9.14 | 9.14 |
| mt37www010 | Ud | Material auxiliar para instalações de abastecimento de água. (material) | 1.000 | 1.40 | 1.40 |
| mq04cag010a | h | Camião com grua de carga máxima 6 t. (equipamento) | 0.200 | 55.38 | 11.08 |
| mo008 | h | Oficial de 1ª canalizador. (mão de obra) | 1.450 | 23.31 | 33.80 |
| mo107 | h | Ajudante de canalizador. (mão de obra) | 1.450 | 22.09 | 32.03 |
| % | % | Custos directos complementares | 2 % | 906.52 | 18.13 |
|  |  | Custos directos |  |  | 924.65 |
