# Tubagem para instalação interior, colocada superficialmente

- Propriedade do ficheiro: CYPE INGENIEROS, S.A.
- Formato: FIEBDC-3/2002
- Moeda: EUR
- Custos indirectos: 3.00 %
- IVA: 23.00 %

## I Instalações

### IF Abastecimento de água

#### IFI Instalação interior

**IFI005** m Tubagem para instalação interior, colocada superficialmente.
Tubagem para instalação interior, colocada superficialmente e fixada ao paramento, formada por tubo de policloreto de vinilo não plastificado (PVC-U), de 90 mm de diâmetro exterior, PN=6 atm e 2,8 mm de espessura, com extremo abocardado, para união colada. Inclusive material auxiliar para montagem e fixação, acessórios e peças especiais.
Inclui: Marcação. Colocação e fixação do tubo e acessórios. Realização de ensaios.
Critério de medição de projecto: Comprimento medido segundo documentação gráfica de Projecto.
Critério de medição de obra: Medir-se-á o comprimento realmente executado segundo especificações de Projecto.

| Código | Un | Descrição | Rendimento | Preço | Importância |
|---|---|---|---|---|---|
| mt37tvq011ai | Ud | Material auxiliar para montagem e fixação das tubagens de policloreto de vinilo não plastificado (PVC-U), de 90 mm de diâmetro exterior. (material) | 1.000 | 0.33 | 0.33 |
| mt37tvq010aic | m | Tubo de policloreto de vinilo não plastificado (PVC-U), de 90 mm de diâmetro exterior, PN=6 atm e 2,8 mm de espessura, com extremo abocardado, para união colada, segundo NP EN 1452, com o preço incrementado em 10% relativamente a acessórios e peças especiais. (material) | 1.000 | 7.16 | 7.16 |
| op00ato010 |  | Aparafusadora. | 1.000 | 0.00 | 0.00 |
| op00mar010 |  | Martelo. | 1.000 | 0.00 | 0.00 |
| op00tal010 |  | Berbequim. | 1.000 | 0.00 | 0.00 |
| mo008 | h | Oficial de 1ª canalizador. (mão de obra) | 0.110 | 23.31 | 2.56 |
| mo107 | h | Ajudante de canalizador. (mão de obra) | 0.110 | 22.09 | 2.43 |
| % | % | Custos directos complementares | 2 % | 12.48 | 0.25 |
|  |  | Custos directos |  |  | 12.73 |
