# Tubagem para instalação interior, encastrada na parede

- Propriedade do ficheiro: CYPE INGENIEROS, S.A.
- Formato: FIEBDC-3/2002
- Moeda: EUR
- Custos indirectos: 3.00 %
- IVA: 23.00 %

## I Instalações

### IF Abastecimento de água

#### IFI Instalação interior

**IFI006** m Tubagem para instalação interior, encastrada na parede.
Tubagem para instalação interior, encastrada na parede, formada por tubo de polibutileno (PB), para união com anel de retenção, série 4, de 16 mm de diâmetro exterior e 1,8 mm de espessura. Inclusive material auxiliar para montagem e fixação, acessórios e peças especiais.
Critérios considerados na determinação do preço da unidade de obra: O preço não inclui os trabalhos auxiliares de pedreiro para instalações.
Inclui: Marcação. Colocação e fixação do tubo e acessórios. Realização de ensaios.
Critério de medição de projecto: Comprimento medido segundo documentação gráfica de Projecto.
Critério de medição de obra: Medir-se-á o comprimento realmente executado segundo especificações de Projecto.

| Código | Un | Descrição | Rendimento | Preço | Importância |
|---|---|---|---|---|---|
| mt37tpt400b | Ud | Material auxiliar para montagem e fixação das tubagens de polibutileno (PB), de 16 mm de diâmetro exterior. (material) | 0.400 | 0.12 | 0.05 |
| mt37tpt010bc | m | Tubo de polibutileno (PB), para união com anel de retenção, série 4, de 16 mm de diâmetro exterior e 1,8 mm de espessura, segundo EN ISO 15876-2, com o preço incrementado em 10% relativamente a acessórios e peças especiais. (material) | 1.000 | 2.56 | 2.56 |
| mo008 | h | Oficial de 1ª canalizador. (mão de obra) | 0.020 | 23.31 | 0.47 |
| mo107 | h | Ajudante de canalizador. (mão de obra) | 0.020 | 22.09 | 0.44 |
| % | % | Custos directos complementares | 2 % | 3.52 | 0.07 |
|  |  | Custos directos |  |  | 3.59 |
