# Tubagem

- Propriedade do ficheiro: CYPE INGENIEROS, S.A.
- Formato: FIEBDC-3/2002
- Moeda: EUR
- Custos indirectos: 3.00 %
- IVA: 23.00 %

## I Instalações

### IF Abastecimento de água

#### IFW Elementos

**IFW006** m Tubagem.
Tubagem colocada superficialmente e fixada ao paramento formada por tubo de aço galvanizado estirado sem soldadura, série M, de 2 1/2" DN 65 mm de diâmetro e 3,6 mm de espessura. Inclusive material auxiliar para montagem e fixação, acessórios e peças especiais.
Inclui: Marcação. Colocação e fixação do tubo e acessórios. Realização de ensaios.
Critério de medição de projecto: Comprimento medido segundo documentação gráfica de Projecto.
Critério de medição de obra: Medir-se-á o comprimento realmente executado segundo especificações de Projecto.

| Código | Un | Descrição | Rendimento | Preço | Importância |
|---|---|---|---|---|---|
| mt08tag400h | Ud | Material auxiliar para montagem e fixação das tubagens de aço galvanizado, de 2 1/2" DN 65 mm. (material) | 1.000 | 1.73 | 1.73 |
| mt08tag015hc | m | Tubo de aço galvanizado estirado sem soldadura, série M, de 2 1/2" DN 65 mm de diâmetro e 3,6 mm de espessura, segundo NP EN 10255, com o preço incrementado em 10% relativamente a acessórios e peças especiais. (material) | 1.000 | 38.04 | 38.04 |
| op00ato010 |  | Aparafusadora. | 1.000 | 0.00 | 0.00 |
| op00mar010 |  | Martelo. | 1.000 | 0.00 | 0.00 |
| op00tal010 |  | Berbequim. | 1.000 | 0.00 | 0.00 |
| op00ros010 |  | Roscadora de tubos. | 1.000 | 0.00 | 0.00 |
| mo008 | h | Oficial de 1ª canalizador. (mão de obra) | 0.260 | 23.31 | 6.06 |
| mo107 | h | Ajudante de canalizador. (mão de obra) | 0.260 | 22.09 | 5.74 |
| % | % | Custos directos complementares | 2 % | 51.57 | 1.03 |
|  |  | Custos directos |  |  | 52.60 |
