# Tubagem

- Propriedade do ficheiro: CYPE INGENIEROS, S.A.
- Formato: FIEBDC-3/2002
- Moeda: EUR
- Custos indirectos: 3.00 %
- IVA: 23.00 %

## I Instalações

### IF Abastecimento de água

#### IFW Elementos

**IFW006** m Tubagem.
Tubagem colocada superficialmente e fixada ao paramento formada por tubo de polibutileno (PB), para união com anel de retenção, série 5, de 32 mm de diâmetro exterior e 2,9 mm de espessura. Inclusive material auxiliar para montagem e fixação, acessórios e peças especiais.
Inclui: Marcação. Colocação e fixação do tubo e acessórios. Realização de ensaios.
Critério de medição de projecto: Comprimento medido segundo documentação gráfica de Projecto.
Critério de medição de obra: Medir-se-á o comprimento realmente executado segundo especificações de Projecto.

| Código | Un | Descrição | Rendimento | Preço | Importância |
|---|---|---|---|---|---|
| mt37tpt400g | Ud | Material auxiliar para montagem e fixação das tubagens de polibutileno (PB), de 32 mm de diâmetro exterior. (material) | 1.000 | 0.36 | 0.36 |
| mt37tpt010gc | m | Tubo de polibutileno (PB), para união com anel de retenção, série 5, de 32 mm de diâmetro exterior e 2,9 mm de espessura, segundo EN ISO 15876-2, com o preço incrementado em 10% relativamente a acessórios e peças especiais. (material) | 1.000 | 7.94 | 7.94 |
| op00ato010 |  | Aparafusadora. | 1.000 | 0.00 | 0.00 |
| op00mar010 |  | Martelo. | 1.000 | 0.00 | 0.00 |
| op00tal010 |  | Berbequim. | 1.000 | 0.00 | 0.00 |
| mo008 | h | Oficial de 1ª canalizador. (mão de obra) | 0.020 | 23.31 | 0.47 |
| mo107 | h | Ajudante de canalizador. (mão de obra) | 0.020 | 22.09 | 0.44 |
| % | % | Custos directos complementares | 2 % | 9.21 | 0.18 |
|  |  | Custos directos |  |  | 9.39 |
