# Tubagem

- Propriedade do ficheiro: CYPE INGENIEROS, S.A.
- Formato: FIEBDC-3/2002
- Moeda: EUR
- Custos indirectos: 3.00 %
- IVA: 23.00 %

## I Instalações

### IF Abastecimento de água

#### IFW Elementos

**IFW006** m Tubagem.
Tubagem enterrada formada por tubo de polibutileno (PB), para união com anel de retenção, série 5, de 32 mm de diâmetro exterior e 2,9 mm de espessura. Inclusive acessórios e peças especiais.
Critérios considerados na determinação do preço da unidade de obra: O preço não inclui a escavação nem o enchimento.
Inclui: Marcação. Colocação do tubo et des accessoires. Realização de ensaios.
Critério de medição de projecto: Comprimento medido segundo documentação gráfica de Projecto.
Critério de medição de obra: Medir-se-á o comprimento realmente executado segundo especificações de Projecto.

| Código | Un | Descrição | Rendimento | Preço | Importância |
|---|---|---|---|---|---|
| mt37tpt010gg | m | Tubo de polibutileno (PB), para união com anel de retenção, série 5, de 32 mm de diâmetro exterior e 2,9 mm de espessura, segundo EN ISO 15876-2, com o preço incrementado em 30% relativamente a acessórios e peças especiais. (material) | 1.000 | 9.38 | 9.38 |
| mo008 | h | Oficial de 1ª canalizador. (mão de obra) | 0.020 | 23.31 | 0.47 |
| mo107 | h | Ajudante de canalizador. (mão de obra) | 0.020 | 22.09 | 0.44 |
| % | % | Custos directos complementares | 2 % | 10.29 | 0.21 |
|  |  | Custos directos |  |  | 10.50 |
