# Válvula de corte

- Propriedade do ficheiro: CYPE INGENIEROS, S.A.
- Formato: FIEBDC-3/2002
- Moeda: EUR
- Custos indirectos: 3.00 %
- IVA: 23.00 %

## I Instalações

### IF Abastecimento de água

#### IFW Elementos

**IFW010** Ud Válvula de corte.
Válvula de esfera de latão CW617N acabamento cromado, de 1", para enroscar, PN=50 bar e temperatura de serviço desde -20°C (excluindo congelação) até 140°C.
Inclui: Marcação. Colocação, ligação e verificação do seu correcto funcionamento.
Critério de medição de projecto: Número de unidades previstas, segundo documentação gráfica de Projecto.
Critério de medição de obra: Medir-se-á o número de unidades realmente executadas segundo especificações de Projecto.

| Código | Un | Descrição | Rendimento | Preço | Importância |
|---|---|---|---|---|---|
| mt37ava010e | Ud | Válvula de esfera, de 1", para enroscar segundo NP EN ISO 228-1, PN=50 bar e temperatura de serviço desde -20°C (excluindo congelação) até 140°C, formada por corpo de latão CW617N acabamento cromado segundo EN 12165, comando de aço inoxidável AISI 403, assentos do obturador e sistema de porca de prensa de PTFE que permite o reaperto, segundo EN 13828. (material) | 1.000 | 20.18 | 20.18 |
| mt37www010 | Ud | Material auxiliar para instalações de abastecimento de água. (material) | 1.000 | 1.40 | 1.40 |
| mo008 | h | Oficial de 1ª canalizador. (mão de obra) | 0.183 | 23.31 | 4.27 |
| mo107 | h | Ajudante de canalizador. (mão de obra) | 0.183 | 22.09 | 4.04 |
| % | % | Custos directos complementares | 2 % | 29.89 | 0.60 |
|  |  | Custos directos |  |  | 30.49 |
