# Bateria de contadores de gás

- Propriedade do ficheiro: CYPE INGENIEROS, S.A.
- Formato: FIEBDC-3/2002
- Moeda: EUR
- Custos indirectos: 3.00 %
- IVA: 23.00 %

## I Instalações

### IG Gases combustíveis

#### IGC Contadores

**IGC010** Ud Bateria de contadores de gás.
Bateria para gases de petróleo liquefeitos (GPL) de tubo de cobre, de pressão máxima de operação (MOP) superior a 0,05 bar e inferior ou igual a 0,4 bar, para centralização em alvéolo técnico de um máximo de 10 contadores de gás tipo G-4 em três colunas, situada no rés-do-chão, ligada aos ramais de distribuição individuais ascendentes e ao ramal de introdução e/ou à coluna montante. Inclusive colector, tomada de pressão de entrada, válvulas de corte, tomadas de pressão de saída, suportes e placas de indicação do piso e porta da habitação que abastece.
Critérios considerados na determinação do preço da unidade de obra: O preço não inclui os contadores nem o alvéolo técnico.
Inclui: Marcação. Montagem, ligação e verificação do seu correcto funcionamento.
Critério de medição de projecto: Número de unidades previstas, segundo documentação gráfica de Projecto.
Critério de medição de obra: Medir-se-á o número de unidades realmente executadas segundo especificações de Projecto.

| Código | Un | Descrição | Rendimento | Preço | Importância |
|---|---|---|---|---|---|
| mt43ccg250r | Ud | Bateria de tubo de cobre para centralização de 10 contadores de gás tipo G-4 em 3 colunas, para gases de petróleo liquefeitos (GPL), inclusive colector, tomada de pressão de entrada, válvulas de corte, tomadas de pressão de saída, suportes e placas de indicação do piso e porta da habitação que abastece. (material) | 1.000 | 1126.47 | 1126.47 |
| mo010 | h | Oficial de 1ª instalador de gás. (mão de obra) | 5.220 | 23.31 | 121.68 |
| mo109 | h | Ajudante de instalador de gás. (mão de obra) | 2.610 | 22.09 | 57.65 |
| % | % | Custos directos complementares | 2 % | 1305.80 | 26.12 |
|  |  | Custos directos |  |  | 1331.92 |
