# Bateria de contadores de gás

- Propriedade do ficheiro: CYPE INGENIEROS, S.A.
- Formato: FIEBDC-3/2002
- Moeda: EUR
- Custos indirectos: 3.00 %
- IVA: 23.00 %

## I Instalações

### IG Gases combustíveis

#### IGC Contadores

**IGC010** Ud Bateria de contadores de gás.
Bateria para gases de petróleo liquefeitos (GPL) de tubo de cobre, de pressão máxima de operação (MOP) superior a 0,05 bar e inferior ou igual a 0,4 bar, para centralização em armário de um máximo de 14 contadores de gás tipo G-4 em quatro colunas, situada no rés-do-chão, ligada aos ramais de distribuição individuais ascendentes e ao ramal de introdução e/ou à coluna montante. Inclusive colector, tomada de pressão de entrada, válvulas de corte, tomadas de pressão de saída, suportes e placas de indicação do piso e porta da habitação que abastece.
Critérios considerados na determinação do preço da unidade de obra: O preço não inclui os contadores.
Inclui: Marcação. Colocação e fixação do armário. Montagem, ligação e verificação do seu correcto funcionamento.
Critério de medição de projecto: Número de unidades previstas, segundo documentação gráfica de Projecto.
Critério de medição de obra: Medir-se-á o número de unidades realmente executadas segundo especificações de Projecto.

| Código | Un | Descrição | Rendimento | Preço | Importância |
|---|---|---|---|---|---|
| mt43ccg260u | Ud | Armário de chapa galvanizada de 1540x1825x400 mm, com bateria de tubo de cobre para centralização de 14 contadores de gás tipo G-4 em 4 colunas, para gases de petróleo liquefeitos (GPL), com abertura superior e inferior para passagem de tubos e ventilação e fechadura com chave, normalizado pela empresa abastecedora, inclusive colector, tomada de pressão de entrada, válvulas de corte, tomadas de pressão de saída, suportes e placas de indicação do piso e porta da habitação que abastece. (material) | 1.000 | 2974.60 | 2974.60 |
| mo010 | h | Oficial de 1ª instalador de gás. (mão de obra) | 7.200 | 23.31 | 167.83 |
| mo109 | h | Ajudante de instalador de gás. (mão de obra) | 3.600 | 22.09 | 79.52 |
| % | % | Custos directos complementares | 2 % | 3221.95 | 64.44 |
|  |  | Custos directos |  |  | 3286.39 |
