# Depósito

- Propriedade do ficheiro: CYPE INGENIEROS, S.A.
- Formato: FIEBDC-3/2002
- Moeda: EUR
- Custos indirectos: 3.00 %
- IVA: 23.00 %

## I Instalações

### IO Contra incêndios

#### IOB Redes de incêndio armadas

**IOB020** Ud Depósito.
Depósito para reserva de água contra incêndios de 50 m³ de capacidade, formado por um tanque com paredes de 30 cm de espessura de betão armado, realizado com betão C50/60 (XC1(P); D12; S3; Cl 0,2) fabricado em central, e betonagem com grua, e aço A400 NR, com uma quantidade de 50 kg/m³; com duas camadas de argamassa impermeabilizante, cor branco, composta de cimentos especiais, inertes, resinas, sais activos e aditivos, passagem da água a contrapressão < 125 cm³/m² às 24 horas, com certificado de potabilidade, espessura da argamassa 2 mm; coberto com uma laje de 21 cm de altura composta de vigota pré-esforçada de secção em "I" e abobadilha de betão, 60x20x17 cm. Inclusive tampa amovível de 80x85 cm, válvula de flutuador de 1 1/2" de diâmetro para ligar com o ramal de ligação, interruptores de nível, válvula de bola de 50 mm de diâmetro para esvaziamento e válvula de corte de borboleta de 1 1/2" de diâmetro para ligação ao grupo de bombagem.
Inclui: Marcação. Colocação da armadura do tanque com separadores homologados. Colocação de elementos para passagem de instalações. Montagem do sistema de cofragem a duas faces do tanque. Betonagem e compactação do betão. Desmontagem da cofragem e cura do betão. Limpeza da superfície do tanque. Impermeabilização do tanque. Montagem do sistema de cofragem da viga de bordadura. Colocação e montagem de vigotas, abobadilhas, separadores, armaduras e da malha electrossoldada. Betonagem e compactação do betão. Nivelamento da camada de compressão. Cura do betão. Desmontagem do sistema de cofragem. Colocação da tampa de inspecção. Ligação e verificação do seu correcto funcionamento.
Critério de medição de projecto: Número de unidades previstas, segundo documentação gráfica de Projecto.
Critério de medição de obra: Medir-se-á o número de unidades realmente executadas segundo especificações de Projecto.

| Código | Un | Descrição | Rendimento | Preço | Importância |
|---|---|---|---|---|---|
| mt08eme070a | m² | Painéis metálicos modulares, para cofragem de muros de betão de até 3 m de altura. (material) | 0.672 | 200.00 | 134.40 |
| mt08eme075j | Ud | Estrutura suporte de sistema de cofragem vertical, para muros de betão a duas faces, de até 3 m de altura, formada por escoras metálicas para estabilização e aprumo da superfície cofrante. (material) | 0.672 | 275.00 | 184.80 |
| mt08dba010d | l | Agente desmoldante, à base de óleos especiais, emulsionante em água, para cofragens metálicas, fenólicas ou de madeira. (material) | 2.880 | 1.80 | 5.18 |
| mt07aco040b | kg | Armadura elaborada em fábrica com aço em varões nervurados, A400 NR, de vários diâmetros. (material) | 722.500 | 1.71 | 1235.48 |
| mt08var050 | kg | Arame galvanizado para atar, de 1,30 mm de diâmetro. (material) | 2.880 | 1.50 | 4.32 |
| mt07aco020d | Ud | Separador homologado para muros. (material) | 192.000 | 0.06 | 11.52 |
| mt10haf020bgnqc | m³ | Betão C50/60 (XC1(P); D12; S3; Cl 0,2), fabricado em central, segundo NP EN 206. (material) | 15.860 | 113.31 | 1797.10 |
| mt28mig010a | kg | Argamassa impermeabilizante, cor branco, composta de cimentos especiais, inertes, resinas, sais activos e aditivos, passagem da água a contrapressão < 125 cm³/m² às 24 horas, com certificado de potabilidade, para aplicação em camada fina. (material) | 135.000 | 1.90 | 256.50 |
| mt08efa010 | m² | Sistema de cofragem recuperável de painéis de madeira para vigas de bordadura. (material) | 3.000 | 1.24 | 3.72 |
| mt07bho010a | Ud | Abobadilha de betão, 60x20x17 cm. Inclusive peças especiais. (material) | 5.250 | 0.75 | 3.94 |
| mt07vau010a | m | Vigota pré-esforçada de secção em "I", com um comprimento médio menor de 4 m, segundo NP EN 15037-1. (material) | 0.165 | 5.20 | 0.86 |
| mt07vau010b | m | Vigota pré-esforçada de secção em "I", com um comprimento médio entre 4 e 5 m, segundo NP EN 15037-1. (material) | 0.908 | 5.60 | 5.08 |
| mt07vau010c | m | Vigota pré-esforçada de secção em "I", com um comprimento médio entre 5 e 6 m, segundo NP EN 15037-1. (material) | 0.495 | 5.90 | 2.92 |
| mt07vau010d | m | Vigota pré-esforçada de secção em "I", com um comprimento médio maior de 6 m, segundo NP EN 15037-1. (material) | 0.083 | 7.30 | 0.61 |
| mt07ame020frb | m² | Malha electrossoldada AQ50 100x100 mm, com arames longitudinais de 5 mm de diâmetro e arames transversais de 5,0 mm de diâmetro, aço A500 EL. (material) | 1.100 | 5.46 | 6.01 |
| mt41aco220 | Ud | Tampa e aro de ferro fundido dúctil, de 800x850x45 mm. (material) | 1.000 | 85.00 | 85.00 |
| mt37vfl010e | Ud | Válvula de flutuador de 1 1/2" de diâmetro, para uma pressão máxima de 8 bar, com corpo de latão, bóia esférica roscada de latão e obturador de borracha. (material) | 1.000 | 172.68 | 172.68 |
| mt37inl010 | Ud | Interruptor de nível de 10 A, com bóia, contrapeso e cabo. (material) | 2.000 | 15.00 | 30.00 |
| mt37sve010f | Ud | Válvula de esfera de latão niquelado para enroscar de 1 1/2". (material) | 1.000 | 27.73 | 27.73 |
| mt37svm010a | Ud | Válvula de borboleta de ferro fundido, DN 32 mm. (material) | 1.000 | 37.26 | 37.26 |
| au00auh010 |  | Balde para grua. | 1.000 | 0.00 | 0.00 |
| au00auh040 |  | Vibrador de betão, eléctrico. | 1.000 | 0.00 | 0.00 |
| mo008 | h | Oficial de 1ª canalizador. (mão de obra) | 6.000 | 23.31 | 139.86 |
| mo107 | h | Ajudante de canalizador. (mão de obra) | 6.000 | 22.09 | 132.54 |
| mo044 | h | Oficial de 1ª cofrador. (mão de obra) | 26.977 | 23.64 | 637.74 |
| mo091 | h | Ajudante de cofrador. (mão de obra) | 29.367 | 23.07 | 677.50 |
| mo043 | h | Oficial de 1ª armador de ferro. (mão de obra) | 1.152 | 23.64 | 27.23 |
| mo090 | h | Ajudante de armador de ferro. (mão de obra) | 1.728 | 23.07 | 39.86 |
| mo045 | h | Oficial de 1ª estruturista, em trabalhos de betonagem. (mão de obra) | 2.592 | 23.64 | 61.27 |
| mo092 | h | Ajudante de estruturista, em trabalhos de betonagem. (mão de obra) | 10.368 | 23.07 | 239.19 |
| mo032 | h | Oficial de 1ª aplicador de produtos impermeabilizantes. (mão de obra) | 4.500 | 22.68 | 102.06 |
| mo070 | h | Ajudante de aplicador de produtos impermeabilizantes. (mão de obra) | 2.250 | 22.13 | 49.79 |
| % | % | Custos directos complementares | 2 % | 6112.15 | 122.24 |
|  |  | Custos directos |  |  | 6234.39 |
