# Rede de distribuição de água

- Propriedade do ficheiro: CYPE INGENIEROS, S.A.
- Formato: FIEBDC-3/2002
- Moeda: EUR
- Custos indirectos: 3.00 %
- IVA: 23.00 %

## I Instalações

### IO Contra incêndios

#### IOB Redes de incêndio armadas

**IOB022** m Rede de distribuição de água.
Rede aérea de distribuição de água para abastecimento dos equipamentos de extinção de incêndios, formada por tubagem de aço preto com soldadura longitudinal, de 4" DN 100 mm de diâmetro, união roscada, sem isolamento térmico, que arranca da fonte de abastecimento de água até cada equipamento de extinção de incêndios. Inclusive material auxiliar para montagem e fixação, acessórios e peças especiais, demão de primário antioxidante de pelo menos 50 microns de espessura.
Inclui: Marcação do traçado da tubagem e da localização dos elementos de fixação. Disposição de tubos. Fixação do material auxiliar para montagem e fixação à obra. Raspagem e limpeza de óxidos. Aplicação de primário antioxidante. Colocação de tubos. Realização de ensaios.
Critério de medição de projecto: Comprimento medido segundo documentação gráfica de Projecto.
Critério de medição de obra: Medir-se-á o comprimento realmente executado segundo especificações de Projecto.

| Código | Un | Descrição | Rendimento | Preço | Importância |
|---|---|---|---|---|---|
| mt08tan330k | Ud | Material auxiliar para montagem e fixação das tubagens de aço, de 4" DN 100 mm. (material) | 1.000 | 3.23 | 3.23 |
| mt08tan010jd | m | Tubo de aço preto, com soldadura longitudinal por resistência eléctrica, série M, de 4" DN 100 mm de diâmetro e 4,5 mm de espessura, segundo NP EN 10255, com o preço incrementado em 15% relativamente a acessórios e peças especiais. (material) | 1.000 | 32.18 | 32.18 |
| mt27pfi030 | kg | Primário antioxidante com poliuretano. (material) | 0.043 | 9.35 | 0.40 |
| mo008 | h | Oficial de 1ª canalizador. (mão de obra) | 0.560 | 23.31 | 13.05 |
| mo107 | h | Ajudante de canalizador. (mão de obra) | 0.638 | 22.09 | 14.09 |
| % | % | Custos directos complementares | 2 % | 62.95 | 1.26 |
|  |  | Custos directos |  |  | 64.21 |
