# Rede de distribuição de água

- Propriedade do ficheiro: CYPE INGENIEROS, S.A.
- Formato: FIEBDC-3/2002
- Moeda: EUR
- Custos indirectos: 3.00 %
- IVA: 23.00 %

## I Instalações

### IO Contra incêndios

#### IOB Redes de incêndio armadas

**IOB022** m Rede de distribuição de água.
Rede aérea de distribuição de água para abastecimento dos equipamentos de extinção de incêndios, formada por tubagem de aço preto com soldadura longitudinal, de 2 1/2" DN 65 mm de diâmetro, união ranhurada, sem isolamento térmico, que arranca da fonte de abastecimento de água até cada equipamento de extinção de incêndios. Inclusive material auxiliar para montagem e fixação, acessórios e peças especiais, demão de primário antioxidante de pelo menos 50 microns de espessura, e duas demãos de esmalte vermelho de pelo menos 40 microns de espessura cada uma.
Inclui: Marcação do traçado da tubagem e da localização dos elementos de fixação. Disposição de tubos. Fixação do material auxiliar para montagem e fixação à obra. Raspagem e limpeza de óxidos. Aplicação de primário antioxidante e esmalte. Colocação de tubos. Realização de ensaios.
Critério de medição de projecto: Comprimento medido segundo documentação gráfica de Projecto.
Critério de medição de obra: Medir-se-á o comprimento realmente executado segundo especificações de Projecto.

| Código | Un | Descrição | Rendimento | Preço | Importância |
|---|---|---|---|---|---|
| mt08tan330h | Ud | Material auxiliar para montagem e fixação das tubagens de aço, de 2 1/2" DN 65 mm. (material) | 1.000 | 1.73 | 1.73 |
| mt08tan010hd | m | Tubo de aço preto, com soldadura longitudinal por resistência eléctrica, série M, de 2 1/2" DN 65 mm de diâmetro e 3,6 mm de espessura, segundo NP EN 10255, com o preço incrementado em 15% relativamente a acessórios e peças especiais. (material) | 1.000 | 16.61 | 16.61 |
| mt27pfi030 | kg | Primário antioxidante com poliuretano. (material) | 0.028 | 9.35 | 0.26 |
| mt27ess010e | kg | Esmalte sintético, cor vermelho RAL 3000, para aplicar sobre superfícies metálicas, aspecto brilhante. (material) | 0.059 | 7.12 | 0.42 |
| mo008 | h | Oficial de 1ª canalizador. (mão de obra) | 0.396 | 23.31 | 9.23 |
| mo107 | h | Ajudante de canalizador. (mão de obra) | 0.447 | 22.09 | 9.87 |
| mo038 | h | Oficial de 1ª pintor. (mão de obra) | 0.102 | 22.68 | 2.31 |
| % | % | Custos directos complementares | 2 % | 40.43 | 0.81 |
|  |  | Custos directos |  |  | 41.24 |
