# Rede de distribuição de água

- Propriedade do ficheiro: CYPE INGENIEROS, S.A.
- Formato: FIEBDC-3/2002
- Moeda: EUR
- Custos indirectos: 3.00 %
- IVA: 23.00 %

## I Instalações

### IO Contra incêndios

#### IOB Redes de incêndio armadas

**IOB022** m Rede de distribuição de água.
Rede aérea de distribuição de água para abastecimento dos equipamentos de extinção de incêndios, formada por tubagem de aço galvanizado com soldadura longitudinal, de 4" DN 100 mm de diâmetro, união roscada, sem isolamento térmico, que arranca da fonte de abastecimento de água até cada equipamento de extinção de incêndios. Inclusive material auxiliar para montagem e fixação, acessórios e peças especiais, demão de wash-primer + catalizador de pelo menos 50 microns de espessura, e duas demãos de esmalte vermelho de pelo menos 40 microns de espessura cada uma.
Inclui: Marcação do traçado da tubagem e da localização dos elementos de fixação. Disposição de tubos. Fixação do material auxiliar para montagem e fixação à obra. Raspagem e limpeza. Aplicação de wash-primer + catalizador e esmalte. Colocação de tubos. Realização de ensaios.
Critério de medição de projecto: Comprimento medido segundo documentação gráfica de Projecto.
Critério de medição de obra: Medir-se-á o comprimento realmente executado segundo especificações de Projecto.

| Código | Un | Descrição | Rendimento | Preço | Importância |
|---|---|---|---|---|---|
| mt08tag400j | Ud | Material auxiliar para montagem e fixação das tubagens de aço galvanizado, de 4" DN 100 mm. (material) | 1.000 | 3.23 | 3.23 |
| mt08tag010gd | m | Tubo de aço galvanizado, com soldadura longitudinal por resistência eléctrica, série M, de 4" DN 100 mm de diâmetro e 4,5 mm de espessura, segundo NP EN 10255, com o preço incrementado em 15% relativamente a acessórios e peças especiais. (material) | 1.000 | 44.87 | 44.87 |
| mt27pfi020 | kg | Wash-primer + catalizador. (material) | 0.038 | 7.35 | 0.28 |
| mt27ess030d | kg | Esmalte sintético, cor vermelho RAL 3000, para aplicar sobre superfícies galvanizadas, aspecto brilhante. (material) | 0.097 | 8.17 | 0.79 |
| mo008 | h | Oficial de 1ª canalizador. (mão de obra) | 0.560 | 23.31 | 13.05 |
| mo107 | h | Ajudante de canalizador. (mão de obra) | 0.638 | 22.09 | 14.09 |
| mo038 | h | Oficial de 1ª pintor. (mão de obra) | 0.155 | 22.68 | 3.52 |
| % | % | Custos directos complementares | 2 % | 79.83 | 1.60 |
|  |  | Custos directos |  |  | 81.43 |
