# Rede de distribuição de água

- Propriedade do ficheiro: CYPE INGENIEROS, S.A.
- Formato: FIEBDC-3/2002
- Moeda: EUR
- Custos indirectos: 3.00 %
- IVA: 23.00 %

## I Instalações

### IO Contra incêndios

#### IOB Redes de incêndio armadas

**IOB022** m Rede de distribuição de água.
Rede aérea de distribuição de água para abastecimento dos equipamentos de extinção de incêndios, formada por tubagem de polipropileno copolímero random resistente à temperatura (PP-RCT), série 5, de 90 mm de diâmetro, união por termofusão, sem isolamento térmico, que arranca da fonte de abastecimento de água até cada equipamento de extinção de incêndios. Inclusive material auxiliar para montagem e fixação, abraçadeiras isofónicas, acessórios e peças especiais.
Inclui: Marcação do traçado da tubagem e da localização dos elementos de fixação. Disposição de tubos. Fixação do material auxiliar para montagem e fixação à obra. Colocação de tubos. Realização de ensaios.
Critério de medição de projecto: Comprimento medido segundo documentação gráfica de Projecto.
Critério de medição de obra: Medir-se-á o comprimento realmente executado segundo especificações de Projecto.

| Código | Un | Descrição | Rendimento | Preço | Importância |
|---|---|---|---|---|---|
| mt37tpi101h | Ud | Material auxiliar para montagem e fixação das tubagens de polipropileno copolímero random resistente à temperatura (PP-RCT), SDR11, série 5, de 90 mm de diâmetro exterior, inclusive abraçadeiras isofónicas. (material) | 1.000 | 3.23 | 3.23 |
| mt37tpi100pe | m | Tubo monocamada de polipropileno copolímero random resistente à temperatura (PP-RCT), de cor vermelho, Euroclasse B-s1, d0 de reacção ao fogo, segundo NP EN 13501-1, SDR11, série 5, de 90 mm de diâmetro exterior e 8,2 mm de espessura, classe 1/6 bar, classe 2/6 bar, classe 4/6 bar e classe 5/4 bar, segundo NP EN ISO 15874-2, com "DIT do Instituto Eduardo Torroja nº 643 e 644", fornecido em barras de 5,8 m de comprimento, com o preço incrementado em 20% relativamente a acessórios e peças especiais. (material) | 1.000 | 38.72 | 38.72 |
| mo008 | h | Oficial de 1ª canalizador. (mão de obra) | 0.091 | 23.31 | 2.12 |
| mo107 | h | Ajudante de canalizador. (mão de obra) | 0.091 | 22.09 | 2.01 |
| % | % | Custos directos complementares | 2 % | 46.08 | 0.92 |
|  |  | Custos directos |  |  | 47.00 |
