# Rede de distribuição de água

- Propriedade do ficheiro: CYPE INGENIEROS, S.A.
- Formato: FIEBDC-3/2002
- Moeda: EUR
- Custos indirectos: 3.00 %
- IVA: 23.00 %

## I Instalações

### IO Contra incêndios

#### IOB Redes de incêndio armadas

**IOB022** m Rede de distribuição de água.
Rede enterrada de distribuição de água para abastecimento dos equipamentos de extinção de incêndios, formada por tubagem de aço negro estirado sem soldadura, de 1" DN 25 mm de diâmetro, união roscada, colocada sobre leito de areia de 10 cm de espessura, devidamente compactada e nivelada com apiloador (saltitão) de condução manual, enchimento lateral compactando até metade do diâmetro do tubo e posterior enchimento com a mesma areia até 30 cm por cima da geratriz superior, que arranca da fonte de abastecimento de água até cada equipamento de extinção de incêndios. Inclusive, acessórios e peças especiais, e fita anticorrosiva.
Critérios considerados na determinação do preço da unidade de obra: O preço não inclui a escavação nem o enchimento principal.
Inclui: Marcação do traçado da tubagem e da localização dos elementos de fixação. Disposição de tubos. Descarga da areia no fundo da vala. Execução do enchimento envolvente. Colocação à volta da tubagem de fita anticorrosiva. Colocação de tubos. Realização de ensaios.
Critério de medição de projecto: Comprimento medido segundo documentação gráfica de Projecto.
Critério de medição de obra: Medir-se-á o comprimento realmente executado segundo especificações de Projecto.

| Código | Un | Descrição | Rendimento | Preço | Importância |
|---|---|---|---|---|---|
| mt01ara010a | m³ | Areia com granulometria de 0 a 5 mm de diâmetro, limpa. (material) | 0.341 | 14.30 | 4.88 |
| mt08tan015dd | m | Tubo de aço preto estirado sem soldadura, série M, de 1" DN 25 mm de diâmetro e 3,2 mm de espessura, segundo NP EN 10255, com o preço incrementado em 15% relativamente a acessórios e peças especiais. (material) | 1.000 | 10.26 | 10.26 |
| mt08tap010a | m | Fita anticorrosiva, de 5 cm de largura, para protecção de materiais metálicos enterrados, segundo DIN 30672. (material) | 3.000 | 0.76 | 2.28 |
| mq01ret020b | h | Retroescavadora sobre pneus, de 70 kW. (equipamento) | 0.034 | 40.90 | 1.39 |
| mq02rop020 | h | Apiloador (Saltitão) de condução manual, de 80 kg, com placa de 30x30 cm. (equipamento) | 0.255 | 3.92 | 1.00 |
| mo113 | h | Operário não qualificado construção. (mão de obra) | 0.204 | 21.45 | 4.38 |
| mo008 | h | Oficial de 1ª canalizador. (mão de obra) | 0.368 | 23.31 | 8.58 |
| mo107 | h | Ajudante de canalizador. (mão de obra) | 0.368 | 22.09 | 8.13 |
| % | % | Custos directos complementares | 2 % | 40.90 | 0.82 |
|  |  | Custos directos |  |  | 41.72 |
